# Bardage de façade de panneaux sandwich isolants, en acier

- Propriété du fichier: CYPE Ingenieros S.A.
- Format: FIEBDC-3/2016
- Logiciel: Generador de precios de la construcción. CYPE Ingenieros, S.A.
- Date: 15/06/2024
- Zone géographique: Mali
- Devise: XOF
- Coûts indirects: 3 %
- Frais généraux: 13 %
- Bénéfice: 6 %
- TVA: 18 %

## E Enveloppe et finition extérieure

### EL Façades légères

#### ELS Panneaux sandwich

**ELS010** m² Bardage de façade de panneaux sandwich isolants, en acier.
Bardage de façade de panneaux sandwich en acier galvanisé, de 50 mm d'épaisseur et 1150 mm de largeur, constitués de côté extérieur en tôle lisse finition avec peinture au polyester, de 0,6 mm d'épaisseur, âme isolante de polyuréthane de densité moyenne 40 kg/m³, et côté intérieur en tôle nervurée finition avec peinture au polyester, de 0,5 mm d'épaisseur, conductivité thermique 0,43 W/(mK), Euroclasse B-s1, d0 de réaction au feu selon NF EN 13501-1, placés en position verticale et fixés mécaniquement avec système de fixation cachée à une structure porteuse ou ossature secondaire. Comprend les accessoires de fixation des panneaux et le ruban flexible de butyle, adhésif double face, pour le scellement d'étanchéité des recouvrements des panneaux sandwich.
Critère d'évaluation économique: Le prix ne comprend ni la structure support ni la résolution des points singuliers.
Inclut: Implantation des panneaux. Découpe, préparation et mise en place des panneaux. Scellement des joints. Fixation mécanique des panneaux.
Critère pour le métré: Surface mesurée selon documentation graphique du Projet, sans dupliquer les coins ni les rencontres, en déduisant les ouvertures de surface supérieure à 1 m².
Critère pour le mémoire: On mesurera la surface réellement exécutée selon les spécifications du Projet, sans dupliquer les coins ni les rencontres, en déduisant les ouvertures de surface supérieure à 1 m².

| Code | U | Désignation | Quantité | Prix | Montant |
|---|---|---|---|---|---|
| mt12ppa015cie | m² | Panneau sandwich en acier galvanisé, de 50 mm d'épaisseur et 1150 mm de largeur, constitué de côté extérieur en tôle lisse finition avec peinture au polyester, de 0,6 mm d'épaisseur, âme isolante de polyuréthane de densité moyenne 40 kg/m³, et côté intérieur en tôle nervurée finition avec peinture au polyester, de 0,5 mm d'épaisseur, conductivité thermique 0,43 W/(mK), Euroclasse B-s1, d0 de réaction au feu selon NF EN 13501-1; pour façades et cloisons. (matériau) | 1.05 | 26051.99 | 27354.590 |
| mt12ppa100a | U | Kit d'accessoires de fixation, pour panneaux sandwich isolants, dans des façades. (matériau) | 0.2 | 8324.4 | 1664.880 |
| mt13dcp020a | m | Ruban flexible de butyle, adhésif double face, pour le scellement d'étanchéité des recouvrements des panneaux sandwich. (matériau) | 2 | 1759.28 | 3518.560 |
| mo051 | h | Compagnon professionnel III/CP2 monteur de parois industrielles. (main-d'œuvre) | 0.265 | 1610.98 | 426.910 |
| mo098 | h | Ouvrier professionnel II/OP monteur de parois industrielles. (main-d'œuvre) | 0.265 | 1171.94 | 310.564 |
| % | % | Frais de chantier des unités d'ouvrage | 2 % | 33275.504 | 665.510 |
|  |  | Coûts directs |  |  | 33941.014 |

Déchets:
- pose: mt12ppa015cie; facteur de déchet 0.0072

## Ressources

**mt12ppa015cie** m² Panneau sandwich en acier galvanisé
Données techniques: Coût énergétique 176.106 MJ; Émission de CO2 8.851 kg; Code CED 17 04 05; Masse de l'élément 9.67 kg; Volume 0.004605 m3
Déchets:
- emballage: re170203 Plastique. (composant de déchet); quantité 0.032 kg; Code CED 17 02 03; Masse de l'élément 1 kg; Volume 0.001667 m3

**mt13dcp020a** m Ruban flexible de butyle, adhésif double face, pour le scellement d'étanchéité des recouvrements des panneaux sandwich
Données techniques: Coût énergétique 7.996 MJ; Émission de CO2 0.348 kg
