# Démontage d'une couverture en tôle d'acier dans une toiture inclinée

- Propriété du fichier: CYPE Ingenieros S.A.
- Format: FIEBDC-3/2016
- Logiciel: Generador de precios de la construcción. CYPE Ingenieros, S.A.
- Date: 15/06/2024
- Zone géographique: Mali
- Devise: XOF
- Coûts indirects: 3 %
- Frais généraux: 13 %
- Bénéfice: 6 %
- TVA: 18 %

## E Enveloppe et finition extérieure

### EU Couvertures de toitures inclinées

#### EUD Démolition

**EUD010** m² Démontage d'une couverture en tôle d'acier dans une toiture inclinée.
Démontage d'une couverture de tôle d'acier, fixée mécaniquement sur panne structurale à moins de 20 m de hauteur, en toiture inclinée à quatre pans avec une pente moyenne de 30%; avec des moyens manuels, et chargement manuel dans le camion ou la benne.
Critère d'évaluation économique: Le prix comprend le démontage des éléments de fixation, des arrêts, des gouttières et des descentes.
Inclut: Démontage de l'élément. Retrait et stockage du matériau démonté. Nettoyage des restes d'ouvrage. Chargement manuel du matériau démonté et des restes d'ouvrage dans le camion ou la benne.
Critère pour le métré: Surface mesurée selon documentation graphique du Projet.
Critère pour le mémoire: On mesurera la surface réellement démontée selon les spécifications du Projet.

| Code | U | Désignation | Quantité | Prix | Montant |
|---|---|---|---|---|---|
| mo113 | h | Ouvrier d'exécution I/OE1 construction. (main-d'œuvre) | 0.464 | 1129.12 | 523.912 |
| % | % | Frais de chantier des unités d'ouvrage | 2 % | 523.912 | 10.478 |
|  |  | Coûts directs |  |  | 534.390 |

Déchets:
- démolition: ruo170405 Fer et acier. (composant de déchet); quantité 10.76 kg; Code CED 17 04 05; Masse de l'élément 1 kg; Volume 0.000476 m3
