# Isolation thermique de tuyauteries, avec des panneaux en polystyrène extrudé, système Schlüter-KERDI-BOARD "SCHLÜTER-SYSTEMS"

- Propriété du fichier: CYPE Ingenieros S.A.
- Format: FIEBDC-3/2016
- Logiciel: Generador de precios de la construcción. CYPE Ingenieros, S.A.
- Date: 09/06/2024
- Zone géographique: Mali
- Devise: XOF
- Coûts indirects: 3 %
- Frais généraux: 13 %
- Bénéfice: 6 %
- TVA: 18 %

## F Aménagements et finitions

### FI Isolations intérieures

#### FIT Conduits et tuyaux

**FIT100** m² Isolation thermique de tuyauteries, avec des panneaux en polystyrène extrudé, système Schlüter-KERDI-BOARD "SCHLÜTER-SYSTEMS".
Isolation thermique de tuyauteries, système Schlüter-KERDI-BOARD "SCHLÜTER-SYSTEMS", constituée de panneau imperméabilisant en U en polystyrène extrudé, Schlüter-KERDI-BOARD-U "SCHLÜTER-SYSTEMS", de 2600 mm de longueur, 210x200x210 mm de largeur et 19 mm d'épaisseur, revêtu sur ses deux faces avec une couche de renfort spécial sans ciment et un géotextile, résistance thermique 0,55 m²K/W, conductivité thermique 0,035 W/(mK). Comprend le mastic adhésif élastique monocomposant, Schlüter-KERDI-FIX "SCHLÜTER-SYSTEMS", pour le scellement des joints.
Inclut: Implantation et découpe de l'isolant. Mise en place de l'isolant. Résolution des points singuliers. Scellement des joints et des liaisons.
Critère pour le métré: Surface mesurée selon documentation graphique du Projet.
Critère pour le mémoire: On mesurera la surface réellement exécutée selon les spécifications du Projet.

| Code | U | Désignation | Quantité | Prix | Montant |
|---|---|---|---|---|---|
| mt15res070a | U | Cartouche de mastic adhésif élastique monocomposant, Schlüter-KERDI-FIX "SCHLÜTER-SYSTEMS", à base de polymères hybrides neutres (MS), de 290 ml, couleur grise ou blanche et finition brillante. (matériau) | 0.01 | 20467.72 | 204.677 |
| mt15res406a | m² | Panneau imperméabilisant en U en polystyrène extrudé, Schlüter-KERDI-BOARD-U "SCHLÜTER-SYSTEMS", de 2600 mm de longueur, 210x200x210 mm de largeur et 19 mm d'épaisseur, revêtu sur ses deux faces avec une couche de renfort spécial sans ciment et un géotextile, résistance thermique 0,55 m²K/W, conductivité thermique 0,035 W/(mK). (matériau) | 1.05 | 64921.81 | 68167.901 |
| mo054 | h | Compagnon professionnel III/CP2 poseur d'isolants rigides ou flexibles. (main-d'œuvre) | 0.12 | 1610.98 | 193.318 |
| mo101 | h | Ouvrier professionnel II/OP poseur d'isolants rigides ou flexibles. (main-d'œuvre) | 0.06 | 1171.94 | 70.316 |
| % | % | Frais de chantier des unités d'ouvrage | 2 % | 68636.212 | 1372.724 |
|  |  | Coûts directs |  |  | 70008.936 |

Déchets:
- pose: mt15res070a; facteur de déchet 0.03
- pose: mt15res406a; facteur de déchet 0.024

## Ressources

**mt15res070a** U Cartouche de mastic adhésif élastique monocomposant
Données techniques: Coût énergétique 71.281 MJ; Émission de CO2 3.482 kg; Code CED 17 09 04; Masse de l'élément 0.36 kg; Volume 0.00024 m3
Déchets:
- emballage: re170203 Plastique. (composant de déchet); quantité 0.2 kg; Code CED 17 02 03; Masse de l'élément 1 kg; Volume 0.001667 m3

**mt15res406a** m² Panneau imperméabilisant en U en polystyrène extrudé
Données techniques: Coût énergétique 53.311 MJ; Émission de CO2 1.742 kg; Code CED 17 06 04; Masse de l'élément 0.57 kg; Volume 0.00095 m3
Déchets:
- emballage: re170203 Plastique; quantité 0.034 kg
