# Couche de base de mortier de ciment sur parement intérieur

- Propriété du fichier: CYPE Ingenieros S.A.
- Format: FIEBDC-3/2016
- Logiciel: Generador de precios de la construcción. CYPE Ingenieros, S.A.
- Date: 15/06/2024
- Zone géographique: Mali
- Devise: XOF
- Coûts indirects: 3 %
- Frais généraux: 13 %
- Bénéfice: 6 %
- TVA: 18 %

## F Aménagements et finitions

### FO Enduits de mortier industriel

#### FOC Sous-enduits de ciment

**FOC010** m² Couche de base de mortier de ciment sur parement intérieur.
Couche de base de mortier de ciment, type GP CSIV W2, selon NF EN 998-1, couleur grise, de 10 mm d'épaisseur, lissé à la règle, avec finition rugueuse, application manuelle, sur parement intérieur en maçonnerie de terre cuite, horizontal, à plus de 3 m de hauteur. Comprend les profilés en PVC, pour la réalisation des joints.
Critère d'évaluation économique: Le prix comprend la protection des éléments du contour qui pourraient être affectés pendant les travaux et la résolution des points singuliers, mais il ne comprend pas la couche de finition de mortier.
Inclut: Préparation de la surface support. Calepinage des pans. Mise en place de règles et de cordeaux. Mise en place des taquets. Réalisation des guides. Préparation du mortier. Application du mortier. Réalisation des joints et des points singuliers. Réalisation d'une finition. Séchage du mortier.
Critère pour le métré: Surface mesurée selon documentation graphique du Projet, en déduisant les ouvertures de surface supérieure à 1 m², en ajoutant en échange la surface de la partie intérieure de l'ouverture. Dans les ouvertures qui ne seraient pas déduites, les travaux pour réaliser la surface intérieure de l'ouverture sont pris en compte.
Critère pour le mémoire: On mesurera la surface réellement exécutée selon les spécifications du Projet, en déduisant les ouvertures de surface supérieure à 1 m², en ajoutant en échange la surface de la partie intérieure de l'ouverture. Dans les ouvertures qui ne seraient pas déduites, les travaux pour réaliser la surface intérieure de l'ouverture sont pris en compte.

| Code | U | Désignation | Quantité | Prix | Montant |
|---|---|---|---|---|---|
| mt08aaa010a | m³ | Eau. (matériau) | 0.005 | 1087.25 | 5.436 |
| mt28esc050c | kg | Mortier de ciment, type GP CSIV W2, selon NF EN 998-1, pour utilisation à l'intérieur ou à l'extérieur, couleur grise, composé de ciment, granulats de granulométrie sélectionnée et additifs, fourni en sacs. (matériau) | 18 | 138.45 | 2492.100 |
| mt28mon030 | m | Profilé pour joints en PVC. (matériau) | 0.75 | 300.36 | 225.270 |
| mo039 | h | Compagnon professionnel III/CP2 enduiseur. (main-d'œuvre) | 0.609 | 1567.76 | 954.766 |
| mo111 | h | Ouvrier d'exécution I/OE2 enduiseur. (main-d'œuvre) | 0.343 | 1166.07 | 399.962 |
| % | % | Frais de chantier des unités d'ouvrage | 2 % | 4077.534 | 81.551 |
|  |  | Coûts directs |  |  | 4159.085 |

Déchets:
- pose: mt28esc050c; facteur de déchet 0.0198
- pose: mt28mon030 Profilé pour joints en PVC; facteur de déchet 0.08

## Ressources

**mt08aaa010a** m³ Eau
Données techniques: Coût énergétique 60.000 MJ; Émission de CO2 30.000 kg

**mt28esc050c** kg Mortier de ciment
Données techniques: Coût énergétique 3.345 MJ; Émission de CO2 0.258 kg; Code CED 17 01 01; Masse de l'élément 1 kg; Volume 0.000667 m3
Déchets:
- emballage: re150101 Emballages en papier et en carton. (composant de déchet); quantité 0.009 kg; Code CED 15 01 01; Masse de l'élément 1 kg; Volume 0.001333 m3

**mt28mon030** m Profilé pour joints en PVC
Données techniques: Coût énergétique 12.316 MJ; Émission de CO2 0.035 kg; Code CED 17 02 03; Masse de l'élément 0.07 kg; Volume 0.000117 m3
Déchets:
- emballage: re150101 Emballages en papier et en carton; quantité 0.018 kg
- emballage: re170201 Bois. (composant de déchet); quantité 0.052 kg; Code CED 17 02 01; Masse de l'élément 1 kg; Volume 0.000909 m3
- emballage: re170203 Plastique. (composant de déchet); quantité 0.003 kg; Code CED 17 02 03; Masse de l'élément 1 kg; Volume 0.001667 m3
