# Plinthe en pierre naturelle

- Propriété du fichier: CYPE Ingenieros S.A.
- Format: FIEBDC-3/2016
- Logiciel: Generador de precios de la construcción. CYPE Ingenieros, S.A.
- Date: 21/06/2024
- Zone géographique: Mali
- Devise: XOF
- Coûts indirects: 3 %
- Frais généraux: 13 %
- Bénéfice: 6 %
- TVA: 18 %

## F Aménagements et finitions

### FS Revêtements de sols

#### FSI Pierre naturelle

**FSI030** m Plinthe en pierre naturelle.
Plinthe de marbre Crème Levant, pour intérieur, de 7x1 cm, poli; pose avec du mortier-colle amélioré, C2 TE, avec glissement réduit et temps ouvert allongé. Comprend jointoiement avec du mortier de joints cémenteux, CG1, pour joints minces (entre 1,5 et 3 mm), avec la même tonalité des pièces.
Inclut: Implantation des pièces. Découpe des pièces et réalisation des assemblages des coins intérieurs et des extérieurs. Mise en place de la plinthe. Jointoiement. Nettoyage de la plinthe.
Critère pour le métré: Longueur mesurée selon documentation graphique du Projet, sans inclure les largeurs de passage. Le métré par casses et découpes n'a pas été augmenté, puisque 5% de pièces de plus ont été considérées dans la décomposition.
Critère pour le mémoire: On mesurera la longueur réellement exécutée selon les spécifications du Projet.

| Code | U | Désignation | Quantité | Prix | Montant |
|---|---|---|---|---|---|
| mt18rmn010ka | m | Plinthe en marbre, provenant d'Espagne, Crème Levant, 7x1 cm, face et bords polis, densité 2690 kg/m³, selon NF EN 1936, résistance à la compression 131,6 MPa, selon NF EN 1926, résistance à la flexion 11,4 MPa, selon NF EN 12372, absorption d'eau par capillarité inférieure à 5 kg/m² min½, selon NF EN 1925, coefficient d'absorption d'eau <= 0,4%, selon NF EN 13755, Euroclasse A1 de réaction au feu, résistance à l'abrasion 2,76 mm, selon NF EN 14157, résistance à la glissance en conditions sèches (indice SRV) 53, résistance à la glissance en conditions humides (indice SRV) 14, selon NF EN 14231; selon NF EN 12058. (matériau) | 1.05 | 1081.31 | 1135.376 |
| mt09mcr210 | kg | Mortier-colle amélioré, C2 TE, avec résistance au glissement et temps ouvert allongé, composé de ciment, granulats sélectionnés, additifs spéciaux et résines, pour la pose en couche mince de revêtements en pierre naturelle. (matériau) | 0.56 | 833.56 | 466.794 |
| mt09mcr060c | kg | Mortier de joints cémenteux, CG1, pour joint minimum entre 1,5 et 3 mm, selon NF EN 13888. (matériau) | 0.08 | 507.38 | 40.590 |
| mo023 | h | Compagnon professionnel III/CP2 carreleur en revêtements de sols. (main-d'œuvre) | 0.289 | 1567.76 | 453.083 |
| % | % | Frais de chantier des unités d'ouvrage | 2 % | 2095.843 | 41.917 |
|  |  | Coûts directs |  |  | 2137.760 |

Déchets:
- pose: mt18rmn010ka; facteur de déchet 0.0385
- pose: mt09mcr210; facteur de déchet 0.068349
- pose: mt09mcr060c Mortier de joints cémenteux, CG1, pour joint minimum entre 1,5 et 3 mm, selon NF EN 13888; facteur de déchet 0.07

## Ressources

**mt18rmn010ka** m Plinthe en marbre
Données techniques: Coût énergétique 12.490 MJ; Émission de CO2 0.529 kg; Code CED 01 04 13; Masse de l'élément 1.89 kg; Volume 0.00126 m3
Déchets:
- emballage: re170201 Bois. (composant de déchet); quantité 0.004 kg; Code CED 17 02 01; Masse de l'élément 1 kg; Volume 0.000909 m3
- emballage: re170203 Plastique. (composant de déchet); quantité 0.08 kg; Code CED 17 02 03; Masse de l'élément 1 kg; Volume 0.001667 m3

**mt09mcr210** kg Mortier-colle amélioré
Données techniques: Coût énergétique 3.871 MJ; Émission de CO2 0.344 kg; Code CED 17 09 04; Masse de l'élément 1 kg; Volume 0.000667 m3
Déchets:
- emballage: re170203 Plastique; quantité 0.003 kg

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg
