# Poteau préfabriqué en béton armé

- Propriété du fichier: CYPE Ingenieros S.A.
- Format: FIEBDC-3/2016
- Logiciel: Generador de precios de la construcción. CYPE Ingenieros, S.A.
- Date: 15/06/2024
- Zone géographique: Mali
- Devise: XOF
- Coûts indirects: 3 %
- Frais généraux: 13 %
- Bénéfice: 6 %
- TVA: 18 %

## G Structure et gros oeuvre

### GO Poteaux, poutres et ossatures

#### GOF Béton préfabriqué

**GOF010** U Poteau préfabriqué en béton armé.
Poteau préfabriqué en béton armé de section 50x50 cm, de 15 m de hauteur libre maximale, pour finition visible du béton, avec armature de 1900 à 2300 kN/m de capacité mécanique, sans consoles, à encastrer à la base.
Critère d'évaluation économique: Le prix ne comprend pas le mortier de remplissage.
Inclut: Implantation des poteaux. Levage et présentation des poteaux par grue. Ajustez la position et le nivellement. Montage et démontage des étais complémentaires.
Critère pour le métré: Nombre d'unités prévues, selon documentation graphique du Projet.
Critère pour le mémoire: On mesurera le nombre d'unités réellement exécutées selon les spécifications du Projet.

| Code | U | Désignation | Quantité | Prix | Montant |
|---|---|---|---|---|---|
| mt07pha010dlmb | U | Poteau préfabriqué en béton armé de section 50x50 cm, de 15 m de hauteur libre maximale, pour finition visible du béton, avec armature de 1900 à 2300 kN/m de capacité mécanique, sans consoles, à encastrer à la base. (matériau) | 1 | 1175907.02 | 1175907.020 |
| mq07gte010c | h | Grue autopropulsée à bras télescopique avec une capacité d'élévation de 30 t et 27 m de hauteur maximale de travail. (matériel) | 0.75 | 35046.79 | 26285.093 |
| mo046 | h | Compagnon professionnel III/CP2 monteur de structures préfabriquées en béton. (main-d'œuvre) | 0.903 | 1631.52 | 1473.263 |
| mo093 | h | Ouvrier professionnel II/OP monteur de structures préfabriquées en béton. (main-d'œuvre) | 1.806 | 1218.78 | 2201.117 |
| % | % | Frais de chantier des unités d'ouvrage | 2 % | 1205866.493 | 24117.330 |
|  |  | Coûts directs |  |  | 1229983.823 |

Déchets:
- pose: mt07pha010dlmb; facteur de déchet 0.0084

## Ressources

**mt07pha010dlmb** U Poteau préfabriqué en béton armé de section 50x50 cm
Données techniques: Coût énergétique 14693.544 MJ; Émission de CO2 1593.297 kg; Code CED 17 01 01; Masse de l'élément 9375 kg; Volume 6.25 m3
Déchets:
- emballage: re170201 Bois. (composant de déchet); quantité 3.153 kg; Code CED 17 02 01; Masse de l'élément 1 kg; Volume 0.000909 m3
- emballage: re170203 Plastique. (composant de déchet); quantité 1.125 kg; Code CED 17 02 03; Masse de l'élément 1 kg; Volume 0.001667 m3
