# Collecteur préfabriqué de distribution d'eau pour usage domestique

- Propriété du fichier: CYPE Ingenieros S.A.
- Format: FIEBDC-3/2016
- Logiciel: Generador de precios de la construcción. CYPE Ingenieros, S.A.
- Date: 23/05/2024
- Zone géographique: Mali
- Devise: XOF
- Coûts indirects: 3 %
- Frais généraux: 13 %
- Bénéfice: 6 %
- TVA: 18 %

## T Équipements techniques

### TC ECS et chauffage

#### TCE Systèmes de conduction d'eau

**TCE110** U Collecteur préfabriqué de distribution d'eau pour usage domestique.
Collecteur en plastique (PPSU), avec neuf dérivations, avec couvercle.
Inclut: Implantation. Montage des vannes d'isolement. Mise en place et fixation du collecteur. Connexion au réseau de distribution. Contrôle de son bon fonctionnement.
Critère pour le métré: Nombre d'unités prévues, selon documentation graphique du Projet.
Critère pour le mémoire: On mesurera le nombre d'unités réellement exécutées selon les spécifications du Projet.

| Code | U | Désignation | Quantité | Prix | Montant |
|---|---|---|---|---|---|
| mt38tmc520h | U | Collecteur en plastique (PPSU), avec neuf dérivations, avec couvercle. (matériau) | 1 | 22826.01 | 22826.010 |
| mt38www012 | U | Produits complémentaires pour installation de chauffage et d'E.C.S. (matériau) | 1 | 1802.19 | 1802.190 |
| mo004 | h | Compagnon professionnel III/CP2 chauffagiste. (main-d'œuvre) | 0.325 | 1610.98 | 523.569 |
| mo103 | h | Ouvrier professionnel II/OP chauffagiste. (main-d'œuvre) | 0.325 | 1169.71 | 380.156 |
| % | % | Frais de chantier des unités d'ouvrage | 2 % | 25531.925 | 510.639 |
|  |  | Coûts directs |  |  | 26042.564 |

Déchets:
- pose: mt38tmc520h Collecteur en plastique (PPSU), avec neuf dérivations, avec couvercle; facteur de déchet 0.0247813

## Ressources

**mt38tmc520h** U Collecteur en plastique (PPSU), avec neuf dérivations, avec couvercle
Données techniques: Coût énergétique 42.550 MJ; Émission de CO2 2.143 kg; Code CED 17 02 03; Masse de l'élément 0.439 kg; Volume 0.000732 m3
Déchets:
- emballage: re150101 Emballages en papier et en carton. (composant de déchet); quantité 0.037 kg; Code CED 15 01 01; Masse de l'élément 1 kg; Volume 0.001333 m3
