# Unité intérieure d'air conditionné avec distribution par gaines circulaires, pour gaz R-32

- Propriété du fichier: CYPE Ingenieros S.A.
- Format: FIEBDC-3/2016
- Logiciel: Generador de precios de la construcción. CYPE Ingenieros, S.A.
- Date: 23/05/2024
- Zone géographique: Mali
- Devise: XOF
- Coûts indirects: 3 %
- Frais généraux: 13 %
- Bénéfice: 6 %
- TVA: 18 %

## T Équipements techniques

### TV Climatisation et ventilation

#### TVB Système Toshiba à débit de réfrigérant variable

**TVB050** U Unité intérieure d'air conditionné avec distribution par gaines circulaires, pour gaz R-32.
Unité intérieure d'air conditionné, de distribution par conduits tubulaires, système VRF, pour gaz R-410A/R-32, alimentation monophasée (230V/50Hz), modèle MMD-UP0121BHP-E "TOSHIBA", puissance frigorifique nominale 3,6 kW (température de bulbe sec de l'air intérieur 27°C, température de bulbe humide de l'air intérieur 19°C, température de bulbe sec de l'air extérieur 35°C, température de bulbe humide de l'air extérieur 24°C), puissance calorifique nominale 4 kW (température de bulbe sec de l'air intérieur 20°C, température de bulbe humide de l'air extérieur 6°C), consommation électrique nominale 0,043 kW, pression sonore à élevée/moyenne/faible vitesse: 30/26/23 dBA, puissance sonore 52 dBA, débit d'air à élevée/moyenne/faible vitesse: 570/480/390 m³/h, de 275x700x750 mm et 23 kg, pression d'air (maximale) 120 Pa, reprise postérieure de l'air, avec détendeur électronique, capteur de pression, contrôle individuel de température par microprocesseur pour le réglage du flux de réfrigérant, prise d'air extérieur, filtre d'air, pompe et tuyau de drainage; avec plénum pour distribution par gaines circulaires, modèle TCB-SF56C6BE. Régulation: contrôle à distance sans fil, modèle RBC-AXU31-E. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42tsb141o | U | Unité intérieure d'air conditionné, de distribution par conduits tubulaires, système VRF, pour gaz R-410A/R-32, alimentation monophasée (230V/50Hz), modèle MMD-UP0121BHP-E "TOSHIBA", puissance frigorifique nominale 3,6 kW (température de bulbe sec de l'air intérieur 27°C, température de bulbe humide de l'air intérieur 19°C, température de bulbe sec de l'air extérieur 35°C, température de bulbe humide de l'air extérieur 24°C), puissance calorifique nominale 4 kW (température de bulbe sec de l'air intérieur 20°C, température de bulbe humide de l'air extérieur 6°C), consommation électrique nominale 0,043 kW, pression sonore à élevée/moyenne/faible vitesse: 30/26/23 dBA, puissance sonore 52 dBA, débit d'air à élevée/moyenne/faible vitesse: 570/480/390 m³/h, de 275x700x750 mm et 23 kg, pression d'air (maximale) 120 Pa, reprise postérieure de l'air, avec détendeur électronique, capteur de pression, contrôle individuel de température par microprocesseur pour le réglage du flux de réfrigérant, prise d'air extérieur, filtre d'air, pompe et tuyau de drainage. (matériau) | 1 | 1409140.2 | 1409140.200 |
| mt42tsb550a | U | Plénum pour distribution par gaines circulaires, modèle TCB-SF56C6BE "TOSHIBA". (matériau) | 1 | 115855.01 | 115855.010 |
| mt42tsb594b | U | Contrôle à distance sans fil, modèle RBC-AXU31-E "TOSHIBA", constitué de commande par infrarouges et récepteur pour installation dans l'unité intérieure d'air conditionné. (matériau) | 1 | 312379.44 | 312379.440 |
| mt42www090 | U | Kit de support pour la suspension du plafond, constitué de quatre tiges filetées en acier galvanisé, avec leurs chevilles, écrous et rondelles correspondants. (matériau) | 1 | 18880.08 | 18880.080 |
| mo005 | h | Compagnon professionnel III/CP2 installateur de climatisation. (main-d'œuvre) | 1.204 | 1610.98 | 1939.620 |
| mo104 | h | Ouvrier professionnel II/OP installateur de climatisation. (main-d'œuvre) | 1.204 | 1169.71 | 1408.331 |
| % | % | Frais de chantier des unités d'ouvrage | 2 % | 1859602.681 | 37192.054 |
|  |  | Coûts directs |  |  | 1896794.735 |

## Ressources

**mt42tsb141o** U Unité intérieure d'air conditionné
Données techniques: Coût énergétique 1064.714 MJ; Émission de CO2 72.847 kg
Déchets:
- emballage: re150101 Emballages en papier et en carton. (composant de déchet); quantité 0.18 kg; Code CED 15 01 01; Masse de l'élément 1 kg; Volume 0.001333 m3
- emballage: re170203 Plastique. (composant de déchet); quantité 0.09 kg; Code CED 17 02 03; Masse de l'élément 1 kg; Volume 0.001667 m3
