# Bardage ventilé, avec des pièces de grand format en grès porcelainé

- Propriété du fichier: CYPE INGENIEROS, S.A.
- Format: FIEBDC-3/2002
- Zone géographique: Mali
- Devise: XOF
- Coûts indirects: 3.00 %
- Frais généraux: 13.00 %
- Bénéfice: 6.00 %
- TVA: 18.00 %

## E Enveloppe et finition extérieure

### EB Revêtements et bardages de parement

#### EBG Bardages ventilés céramiques

**EBG010** m² Bardage ventilé, avec des pièces de grand format en grès porcelainé.
Bardage ventilé, avec des pièces de grand format en grès porcelainé émaillé, finition polie, de 450x900x10 mm, gamme moyenne, capacité d'absorption en eau E<0,5%, groupe BIa, selon NF EN 14411; mise en place à l'aide du système d'ancrage visible à agrafe, sur l'ossature de soutien réglable dans les trois directions, en alliage d'aluminium EN AW-6063 T6. Comprend les tire-fonds et les chevilles à expansion en acier inoxydable A2, pour la fixation de l'ossature de soutien.
Critère d'évaluation économique: Le prix ne comprend ni l'isolation thermique ni la résolution des points singuliers.
Inclut: Nettoyage et préparation de la surface support. Implantation des joints de dilatation et des pans. Implantation du calepinage du revêtement et des points d'ancrage de l'ossature de soutien. Montage des équerres. Fixation des profilés verticaux. Préparation du revêtement. Aplomb, nivellement et alignement du revêtement. Fixation définitive du revêtement à l'ossature de soutien. Réalisation de tous les travaux nécessaires pour la résolution des ouvertures. Nettoyage final du parement.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt19abp100ynbb | m² | Pièces de grand format en grès porcelainé émaillé, finition polie, de 450x900x10 mm, gamme moyenne, capacité d'absorption en eau E<0,5%, groupe BIa, selon NF EN 14411; avec le prix augmenté de 5% pour cause de pièces spéciales pour la résolution des points singuliers. (matériau) | 1.000 | 23451.89 | 23451.89 |
| mt19pag020glhg | m² | Sous-structure support réglable dans les trois directions, pour le soutien du bardage, avec des pièces de grand format en grès porcelainé, de 450x900 mm et entre 8 et 10,5 mm d'épaisseur, à l'aide du système d'ancrage visible à agrafe, formée de: profilés verticaux en C en aluminium extrudé de composition 6063 avec traitement thermique T6, agrafes avec griffe visible en aluminium extrudé de composition 6063 avec traitement thermique T6, équerres de charge et équerres d'appui de 120x60x100x5 mm, en aluminium extrudé de composition 6063 avec traitement thermique T6; avec tirefonds en acier inoxydable A2 et chevilles en nylon pour la fixation des profilés à la couche principale (fck>=150 kp/cm²) tous les 1,50 m au plus et chevilles à expansion, en acier inoxydable A2 pour la fixation des profilés au plancher (environ 3 m de hauteur libre). (matériau) | 1.000 | 20394.77 | 20394.77 |
| op00ato010 |  | Tournevis. | 1.000 | 0.00 | 0.00 |
| mo052 | h | Compagnon professionnel III/CP2 poseur de systèmes de façades préfabriqués. (main-d'œuvre) | 0.963 | 1610.98 | 1551.37 |
| mo099 | h | Ouvrier professionnel II/OP poseur de systèmes de façades préfabriqués. (main-d'œuvre) | 0.963 | 1171.94 | 1128.58 |
| % | % | Frais de chantier des unités d'ouvrage | 2 % | 46526.61 | 930.53 |
|  |  | Coûts directs |  |  | 47457.14 |
