# Linteau en maçonnerie de briques apparentes en terre cuite avec treillis d'armature pour joints horizontaux

- Propriété du fichier: CYPE INGENIEROS, S.A.
- Format: FIEBDC-3/2002
- Zone géographique: Mali
- Devise: XOF
- Coûts indirects: 3.00 %
- Frais généraux: 13.00 %
- Bénéfice: 6.00 %
- TVA: 18.00 %

## E Enveloppe et finition extérieure

### EC Éléments complémentaires de façade

#### ECL Linteaux

**ECL060** m Linteau en maçonnerie de briques apparentes en terre cuite avec treillis d'armature pour joints horizontaux.
Linteau de 10 cm d'épaisseur, réalisé avec deux rangées de briques pleines apparentes en terre cuite, façonnées-pressées, couleur rouge, 29x14x5 cm, pose avec du mortier de ciment industriel, couleur grise, M-5, fourni en vrac, avec des joints de 3 mm d'épaisseur, joint mince; avec treillis préfabriqué d'armature pour joints horizontaux en acier galvanisé à chaud avec recouvrement de résine époxy, de 3,7 mm de diamètre et de 75 mm de largeur; appui via étais métalliques télescopiques et planches en bois.
Inclut: Nettoyage et nivellement de la surface d'appui. Implantation et marquage des axes des étais sur la baie. Implantation et découpe des planches. Installation de l'étai. Mise en place des briques. Mise en place des armatures. Remplissage avec du mortier. Démontage et retrait de l'étai.
Critère pour le métré: Longueur mesurée selon documentation graphique du Projet, y compris les connexions aux appuis.
Critère pour le mémoire: On mesurera la longueur réellement exécutée selon les spécifications du Projet, y compris les appuis.

| Code | U | Désignation | Quantité | Prix | Montant |
|---|---|---|---|---|---|
| mt05bpa010a | U | Brique pleine apparente en terre cuite, façonnée-pressée, couleur rouge, 29x14x5 cm, pour utilisation en maçonnerie non protégée (pièce en U), densité 1820 kg/m³, selon NF EN 771-1. (matériau) | 7.000 | 519.40 | 3635.80 |
| mt08aaa010a | m³ | Eau. (matériau) | 0.004 | 1087.25 | 4.35 |
| mt09mif010cb | t | Mortier industriel pour maçonnerie, de ciment, couleur grise, catégorie M-5 (résistance à la compression 5 N/mm²), fourni en vrac, selon NF EN 998-2. (matériau) | 0.003 | 36386.59 | 109.16 |
| mt07aag010ebe | m | Treillis préfabriqué d'armature pour joints horizontaux en acier galvanisé à chaud avec recouvrement de résine époxy, de 3,7 mm de diamètre et 75 mm de largeur, avec dispositifs de séparation, géométrie conçue pour permettre le recouvrement et système d'autocontrôle de l'opérateur (SAO). Selon NF EN 845-3. (matériau) | 2.000 | 1945.64 | 3891.28 |
| mt50spa050m | m³ | Grosse planche en bois de pin, dimensions 20x7,2 cm. (matériau) | 0.003 | 376914.97 | 1130.74 |
| mt50spa101 | kg | Clous en acier. (matériau) | 0.050 | 1606.52 | 80.33 |
| mt50spa081a | U | Étai métallique télescopique, allant jusqu'à 3 m de hauteur. (matériau) | 0.013 | 16522.47 | 214.79 |
| mq06mms010 | h | Mélangeuse en continu avec silo, pour mortier industriel à sec, fourni en vrac. (matériel) | 0.010 | 904.94 | 9.05 |
| op00sie030 |  | Scie à disque de diamant, pour table de travail, à coupe humide. | 1.000 | 0.00 | 0.00 |
| op00tal010 |  | Perceuse. | 1.000 | 0.00 | 0.00 |
| mo021 | h | Compagnon professionnel III/CP2 construction pour des travaux de maçonnerie. (main-d'œuvre) | 0.187 | 1567.76 | 293.17 |
| mo114 | h | Ouvrier d'exécution I/OE1 construction pour des travaux de maçonnerie. (main-d'œuvre) | 0.127 | 1129.12 | 143.40 |
| % | % | Frais de chantier des unités d'ouvrage | 2 % | 9512.07 | 190.24 |
|  |  | Coûts directs |  |  | 9702.31 |
