# Scellement d'un joint de dilatation avec une bande élastique imperméable

- Propriété du fichier: CYPE INGENIEROS, S.A.
- Format: FIEBDC-3/2002
- Zone géographique: Mali
- Devise: XOF
- Coûts indirects: 3.00 %
- Frais généraux: 13.00 %
- Bénéfice: 6.00 %
- TVA: 18.00 %

## E Enveloppe et finition extérieure

### EE Étanchéité: imperméabilisations

#### EEJ Joints

**EEJ050** m Scellement d'un joint de dilatation avec une bande élastique imperméable.
Scellement d'un joint de dilatation avec bande élastique imperméable en élastomère thermoplastique, de 140 mm de largeur et 1,2 mm d'épaisseur, placée avec des recouvrements, fixée au support via mortier bicomposant à prestations élevées, à base de résine époxy, (rendement: 0,75 kg/m), appliqué en deux couches, la première couche avant la mise en place de la bande et la seconde couche après la mise en place de la bande, en laissant libre la zone de la bande exposée au mouvement.
Inclut: Préparation du support. Application de la première couche d'adhésif. Mise en place de la bande. Application de la seconde couche d'adhésif.
Critère pour le métré: Longueur mesurée selon documentation graphique du Projet.
Critère pour le mémoire: On mesurera la longueur réellement exécutée selon les spécifications du Projet.

| Code | U | Désignation | Quantité | Prix | Montant |
|---|---|---|---|---|---|
| mt09lid040d | kg | Mortier bicomposant à prestations élevées, à base de résine époxy. (matériau) | 0.750 | 11734.53 | 8800.90 |
| mt09lid050q | m | Bande élastique imperméable en élastomère thermoplastique, de 140 mm de largeur et 1,2 mm d'épaisseur, pour le scellement des joints de mouvement. (matériau) | 1.100 | 5575.48 | 6133.03 |
| op00pis010 |  | Pistolet à air chaud pour soudure de matériaux thermoplastiques. | 1.000 | 0.00 | 0.00 |
| mo032 | h | Compagnon professionnel III/CP2 poseur de produits imperméabilisants. (main-d'œuvre) | 0.241 | 1567.76 | 377.83 |
| mo070 | h | Ouvrier professionnel II/OP poseur de produits imperméabilisants. (main-d'œuvre) | 0.241 | 1171.94 | 282.44 |
| % | % | Frais de chantier des unités d'ouvrage | 2 % | 15594.20 | 311.88 |
|  |  | Coûts directs |  |  | 15906.08 |
