# Isolation thermique par l'extérieur des toitures inclinées, sur support continu de béton

- Propriété du fichier: CYPE INGENIEROS, S.A.
- Format: FIEBDC-3/2002
- Zone géographique: Mali
- Devise: XOF
- Coûts indirects: 3.00 %
- Frais généraux: 13.00 %
- Bénéfice: 6.00 %
- TVA: 18.00 %

## E Enveloppe et finition extérieure

### EI Isolations extérieures

#### EII Toitures inclinées

**EII010** m² Isolation thermique par l'extérieur des toitures inclinées, sur support continu de béton.
Isolation thermique par l'extérieur des toitures inclinées, sur support continu de béton, constituée de: panneau rigide en polystyrène expansé, panneau rigide en polystyrène expansé, à surface lisse, à surface lisse et usinage latéral à feuillures mi-bois, de 170 mm d'épaisseur, résistance thermique 5,85 m²K/W, conductivité thermique 0,029 W/(mK). Mise en place: bord à bord, placée sous le litonnage pour la pose de la couverture, avec des fixations mécaniques. Comprend les liteaux en bois pour éviter le glissement des panneaux isolants de la toiture et les vis pour la fixation des liteaux au support.
Critère d'évaluation économique: Le prix ne comprend pas le litonnage pour la pose de la couverture.
Inclut: Nettoyage du support. Mise en place, nivellement et fixation de lambourdes. Mise en place de l'isolant. Fixation de l'isolant.
Critère pour le métré: Surface mesurée selon documentation graphique du Projet.
Critère pour le mémoire: On mesurera la surface réellement exécutée selon les spécifications du Projet.

| Code | U | Désignation | Quantité | Prix | Montant |
|---|---|---|---|---|---|
| mt07mee203ef | m | Liteau de 40x40 mm de section, en bois de pin maritime (Pinus pinaster), traité en autoclave, avec classe d'emploi 4, selon NF EN 335, finition brossée, avec une humidité inférieure à 20%. (matériau) | 0.150 | 1374.95 | 206.24 |
| mt13blw131 | U | Vis pour fixation d'éléments en bois. (matériau) | 0.150 | 94.40 | 14.16 |
| mt16pel050gavc | m² | Panneau rigide en polystyrène expansé, panneau rigide en polystyrène expansé, à surface lisse, selon NF EN 13163, à surface lisse et usinage latéral à feuillures mi-bois, de 170 mm d'épaisseur, conductivité thermique 0,029 W/(mK), Euroclasse E de réaction au feu selon NF EN 13501-1, avec code de désignation EPS-EN 13163-L3-W3-T2-S5-P10-CS(10)150-BS250-DS(N)2. (matériau) | 1.050 | 27012.67 | 28363.30 |
| mt16aaa020hg | U | Fixation mécanique pour panneaux isolants de polystyrène expansé, placés directement sur la surface support. (matériau) | 2.500 | 167.35 | 418.38 |
| mq06hor010 | h | Bétonnière électrique avec une capacité de gâchage de 160 l. (matériel) | 0.010 | 1611.29 | 16.11 |
| op00tal010 |  | Perceuse. | 1.000 | 0.00 | 0.00 |
| mo054 | h | Compagnon professionnel III/CP2 poseur d'isolants rigides ou flexibles. (main-d'œuvre) | 0.090 | 1610.98 | 144.99 |
| mo101 | h | Ouvrier professionnel II/OP poseur d'isolants rigides ou flexibles. (main-d'œuvre) | 0.090 | 1171.94 | 105.47 |
| % | % | Frais de chantier des unités d'ouvrage | 2 % | 29268.65 | 585.37 |
|  |  | Coûts directs |  |  | 29854.02 |
