# Toiture terrasse chaude, inaccessible, autoprotégée, de type conventionnel. Imperméabilisation avec des membranes bitumineuses, de type monocouche

- Propriété du fichier: CYPE INGENIEROS, S.A.
- Format: FIEBDC-3/2002
- Zone géographique: Mali
- Devise: XOF
- Coûts indirects: 3.00 %
- Frais généraux: 13.00 %
- Bénéfice: 6.00 %
- TVA: 18.00 %

## E Enveloppe et finition extérieure

### ET Couvertures de toitures terrasses

#### ETH Toitures chaudes non accessibles

**ETH020** m² Toiture terrasse chaude, inaccessible, autoprotégée, de type conventionnel. Imperméabilisation avec des membranes bitumineuses, de type monocouche.
Toiture terrasse chaude, inaccessible, autoprotégée, de type conventionnel, pente de 1% à 15%. FORME DE PENTES: via l'enceinte au niveau des noues, des arêtiers et des joints, avec des murets de brique creuse courante en terre cuite et couche d'argile expansée, déversée à sec et consolidée à sa surface avec du lait de ciment, en fournissant une résistance à la compression de 1 MPa et avec une conductivité thermique de 0,087 W/(mK), avec épaisseur moyenne de 10 cm; avec couche de régularisation de mortier de ciment, confectionné sur chantier, dosage 1:6 de 4 cm d'épaisseur, finition talochée; PARE-VAPEUR: membrane de bitume additif avec plastomère APP, LA-30-AL mis en place avec émulsion bitumineuse anionique avec charges; ISOLATION THERMIQUE: panneau rigide en laine minérale soudable, hydrofugée, de 80 mm d'épaisseur; IMPERMÉABILISATION: type monocouche, adhérée, constituée d'une membrane en bitume modifié par élastomère SBS, LBM(SBS)-50/G-FP totalement adhérée avec un chalumeau.
Critère d'évaluation économique: Le prix ne comprend ni l'exécution et le scellement des joints ni l'exécution des arrêts aux rencontres avec les parements et les écoulements.
Inclut: Implantation des points singuliers. Implantation des pentes et traçage des noues, des faîtages et des jonctions. Réalisation des pentes via l'enceinte au niveau des noues, des arêtiers et des joints, avec des murets de brique. Remplissage des joints avec du polystyrène expansé. Déversement à sec de l'argile expansée jusqu'à atteindre le niveau supérieur des murets, et consolidation avec un lait de ciment. Coulage, extension et réglage de la couche de mortier de régularisation. Mise en place du pare-vapeur. Révision de la surface de base dans laquelle est réalisée la fixation de l'isolant conformément aux exigences de la technique à utiliser. Découpe, ajustement et mise en place de l'isolant. Nettoyage et préparation de la surface. Mise en place de l'imperméabilisation.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 218.20 | 654.60 |
| mt01arl030a | m³ | Argile expansée, fournie en sacs, selon NF EN 13055-1. (matériau) | 0.100 | 91273.15 | 9127.32 |
| mt09lec020b | m³ | Lait de ciment CEM II/B-P 32,5 N 1/3. (matériau) | 0.010 | 81616.14 | 816.16 |
| mt16pea020b | m² | Panneau rigide en polystyrène expansé, selon NF EN 13163, usinage latéral droit, de 20 mm d'épaisseur, résistance thermique 0,55 m²K/W, conductivité thermique 0,036 W/(mK), pour joint de dilatation. (matériau) | 0.010 | 1149.97 | 11.50 |
| mt08aaa010a | m³ | Eau. (matériau) | 0.008 | 1087.25 | 8.70 |
| mt01arg005a | t | Sable de carrière, pour mortier confectionné sur le chantier. (matériau) | 0.065 | 11370.36 | 739.07 |
| mt08cem000a | kg | Ciment gris en sacs. (matériau) | 10.000 | 79.01 | 790.10 |
| mt14lad010i | m² | Membrane de bitume additif avec plastomère APP, LA-30-AL, de 2 mm d'épaisseur, masse nominale 3 kg/m², avec armature en aluminium, de surface non protégée. Selon NF EN 13707. (matériau) | 1.050 | 6418.11 | 6739.02 |
| mt14iea020c | kg | Émulsion bitumineuse anionique avec charges. (matériau) | 0.300 | 2830.29 | 849.09 |
| mt16lrc010fh | m² | Panneau rigide en laine minérale soudable, hydrofugée, selon NF EN 13162, revêtu avec bitume asphaltique et film en polypropylène thermofusible, de 80 mm d'épaisseur, résistance thermique >= 2,1 m²K/W, conductivité thermique 0,038 W/(mK), Euroclasse F de réaction au feu selon NF EN 13501-1. (matériau) | 1.050 | 26504.88 | 27830.12 |
| mt14lga010ea | m² | Membrane en bitume modifié par élastomère SBS, LBM(SBS)-50/G-FP, de 3,5 mm d'épaisseur, masse nominale 5 kg/m², avec une armature de feutre de polyester renforcé et stabilisé de 150 g/m², avec une autoprotection minérale de couleur grise. Selon NF EN 13707. (matériau) | 1.100 | 7342.12 | 8076.33 |
| mq06hor010 | h | Bétonnière électrique avec une capacité de gâchage de 160 l. (matériel) | 0.028 | 1611.29 | 45.12 |
| op00sop010 |  | Chalumeau pour soudure de membranes bitumineuses. | 1.000 | 0.00 | 0.00 |
| mo020 | h | Compagnon professionnel III/CP2 construction. (main-d'œuvre) | 0.108 | 1567.76 | 169.32 |
| mo113 | h | Ouvrier d'exécution I/OE1 construction. (main-d'œuvre) | 0.494 | 1129.12 | 557.79 |
| mo029 | h | Compagnon professionnel III/CP2 poseur de membranes d'étanchéité. (main-d'œuvre) | 0.145 | 1567.76 | 227.33 |
| mo067 | h | Ouvrier professionnel II/OP poseur de membranes d'étanchéité. (main-d'œuvre) | 0.145 | 1171.94 | 169.93 |
| mo054 | h | Compagnon professionnel III/CP2 poseur d'isolants rigides ou flexibles. (main-d'œuvre) | 0.060 | 1610.98 | 96.66 |
| mo101 | h | Ouvrier professionnel II/OP poseur d'isolants rigides ou flexibles. (main-d'œuvre) | 0.060 | 1171.94 | 70.32 |
| % | % | Frais de chantier des unités d'ouvrage | 2 % | 56978.48 | 1139.57 |
|  |  | Coûts directs |  |  | 58118.05 |
