# Isolation thermique d'une cloison, avec des panneaux en polystyrène extrudé, système Schlüter-KERDI-BOARD "SCHLÜTER-SYSTEMS"

- Propriété du fichier: CYPE INGENIEROS, S.A.
- Format: FIEBDC-3/2002
- Zone géographique: Mali
- Devise: XOF
- Coûts indirects: 3.00 %
- Frais généraux: 13.00 %
- Bénéfice: 6.00 %
- TVA: 18.00 %

## F Aménagements et finitions

### FI Isolations intérieures

#### FIC Cloisons

**FIC040** m² Isolation thermique d'une cloison, avec des panneaux en polystyrène extrudé, système Schlüter-KERDI-BOARD "SCHLÜTER-SYSTEMS".
Isolation thermique d'une cloison, système Schlüter-KERDI-BOARD "SCHLÜTER-SYSTEMS", constituée de panneau imperméabilisant en polystyrène extrudé, Schlüter-KERDI-BOARD "SCHLÜTER-SYSTEMS", de 2600 mm de longueur, 625 mm de largeur et 5 mm d'épaisseur, revêtu sur ses deux faces avec une couche de renfort spécial sans ciment et un géotextile, résistance thermique 0,15 m²K/W, conductivité thermique 0,035 W/(mK), fixé mécaniquement avec des rondelles et des vis en acier, sur une sous-structure de profilés en U en acier inoxydable AISI 304, finition brossée, de 38 mm de hauteur, composée de profilé en U, KB-ZC 38 EB, pièce de coin, E/KB ZC 38 EB "SCHLÜTER-SYSTEMS", pièce de raccord, V/KB Z 38 EB "SCHLÜTER-SYSTEMS" et couvre-joints, V/KB ZI 38 E "SCHLÜTER-SYSTEMS". Comprend profil en L en acier inoxydable AISI 304, KB-ZW 30 E, pour la fixation des panneaux et le mastic adhésif élastique monocomposant, Schlüter-KERDI-FIX "SCHLÜTER-SYSTEMS", pour le scellement des joints.
Inclut: Implantation et découpe de l'isolant. Montage et fixation de la sous-structure. Mise en place de l'isolant. Fixation de l'isolant. Résolution des points singuliers. Scellement des joints et des liaisons.
Critère pour le métré: Surface mesurée selon documentation graphique du Projet.
Critère pour le mémoire: On mesurera la surface réellement exécutée selon les spécifications du Projet.

| Code | U | Désignation | Quantité | Prix | Montant |
|---|---|---|---|---|---|
| mt15res420a | m | Profilé en U en acier inoxydable AISI 304, finition brossée, KB-ZC 38 EB "SCHLÜTER-SYSTEMS", de 38 mm de hauteur, avec perforations dans une aile, fourni en barres de 2,5 m de longueur. (matériau) | 1.000 | 20347.57 | 20347.57 |
| mt15res422a | U | Pièce de coin de profilé en U en acier inoxydable AISI 304, finition brossée, E/KB ZC 38 EB "SCHLÜTER-SYSTEMS", de 38 mm de hauteur, avec perforations dans une aile. (matériau) | 0.200 | 18313.67 | 3662.73 |
| mt15res434k | U | Pièce de raccord de profilé en U en acier inoxydable AISI 304, finition brossée, V/KB Z 38 EB "SCHLÜTER-SYSTEMS", de 38 mm de hauteur. (matériau) | 0.400 | 5792.75 | 2317.10 |
| mt15res436k | U | Couvre-joints de profilé en U en acier inoxydable AISI 304, finition brossée, V/KB ZI 38 E "SCHLÜTER-SYSTEMS", de 38 mm de hauteur. (matériau) | 0.400 | 3578.63 | 1431.45 |
| mt15res407 | U | Fixation mécanique composée d'une rondelle Schlüter-KERDI-BOARD-ZT et d'une vis Schlüter-KERDI-BOARD-ZS pour panneau Schlüter-KERDI-BOARD "SCHLÜTER-SYSTEMS". (matériau) | 6.000 | 231.80 | 1390.80 |
| mt15res410a | m | Profilé en L en acier inoxydable AISI 304, KB-ZW 30 E "SCHLÜTER-SYSTEMS", de 30x30 mm, avec perforations dans les deux ailes, fourni en barres de 2,5 m de longueur. (matériau) | 1.000 | 8581.85 | 8581.85 |
| mt15res070a | U | Cartouche de mastic adhésif élastique monocomposant, Schlüter-KERDI-FIX "SCHLÜTER-SYSTEMS", à base de polymères hybrides neutres (MS), de 290 ml, couleur grise ou blanche et finition brillante. (matériau) | 0.010 | 20467.72 | 204.68 |
| mt15res400a | m² | Panneau imperméabilisant en polystyrène extrudé, Schlüter-KERDI-BOARD "SCHLÜTER-SYSTEMS", de 2600 mm de longueur, 625 mm de largeur et 5 mm d'épaisseur, revêtu sur ses deux faces avec une couche de renfort spécial sans ciment et un géotextile, résistance thermique 0,15 m²K/W, conductivité thermique 0,035 W/(mK). (matériau) | 1.050 | 33537.88 | 35214.77 |
| op00ato010 |  | Tournevis. | 1.000 | 0.00 | 0.00 |
| mo054 | h | Compagnon professionnel III/CP2 poseur d'isolants rigides ou flexibles. (main-d'œuvre) | 0.181 | 1610.98 | 291.59 |
| mo101 | h | Ouvrier professionnel II/OP poseur d'isolants rigides ou flexibles. (main-d'œuvre) | 0.090 | 1171.94 | 105.47 |
| % | % | Frais de chantier des unités d'ouvrage | 2 % | 73548.01 | 1470.96 |
|  |  | Coûts directs |  |  | 75018.97 |
