# Peinture à la détrempe sur parement intérieur en plâtre

- Propriété du fichier: CYPE INGENIEROS, S.A.
- Format: FIEBDC-3/2002
- Zone géographique: Mali
- Devise: XOF
- Coûts indirects: 3.00 %
- Frais généraux: 13.00 %
- Bénéfice: 6.00 %
- TVA: 18.00 %

## F Aménagements et finitions

### FP Peintures

#### FPT Peintures à la détrempe

**FPT020** m² Peinture à la détrempe sur parement intérieur en plâtre.
Application manuelle de deux couches de peinture à la détrempe, couleur blanche, finition mate, texture gouttelette avec goutte fine, la première couche diluée avec un maximum de 40% d'eau et la suivante non diluée, (rendement: 0,495 kg/m² par couche); sur parement intérieur en plâtre, vertical, jusqu'à 3 m de hauteur. Comprend le mastic d'intérieur pour éliminer les petites imperfections.
Critère d'évaluation économique: Le prix comprend la protection des éléments du contour qui pourraient être affectés pendant les travaux et la résolution des points singuliers.
Inclut: Préparation, nettoyage et ponçage préalable du support. Application d'une couche de fond. Rebouchage. Application d'une couche de finition.
Critère pour le métré: Surface mesurée selon documentation graphique du Projet, avec le même critère que le support de base.
Critère pour le mémoire: On mesurera la surface réellement exécutée selon les spécifications du Projet, avec le même critère que le support de base.

| Code | U | Désignation | Quantité | Prix | Montant |
|---|---|---|---|---|---|
| mt27pfj023a | kg | Enduit en poudre d'intérieur de 1,78 g/cm³ de densité, couleur blanche, à appliquer avec une spatule ou une truelle. (matériau) | 0.060 | 3021.76 | 181.31 |
| mt27tem020c | kg | Mastic détrempé à piquer blanc. (matériau) | 0.990 | 369.02 | 365.33 |
| mq08war020 | U | Équipement complet pour l'application de la peinture à texture gouttelette. (matériel) | 0.050 | 499.73 | 24.99 |
| op00tal020 |  | Malaxeur électrique. | 1.000 | 0.00 | 0.00 |
| mo038 | h | Compagnon professionnel III/CP2 peintre. (main-d'œuvre) | 0.116 | 1567.76 | 181.86 |
| mo076 | h | Ouvrier professionnel II/OP peintre. (main-d'œuvre) | 0.128 | 1171.94 | 150.01 |
| % | % | Frais de chantier des unités d'ouvrage | 2 % | 903.50 | 18.07 |
|  |  | Coûts directs |  |  | 921.57 |
