# Pieu foré tubé avec chemisage perdu

- Propriété du fichier: CYPE INGENIEROS, S.A.
- Format: FIEBDC-3/2002
- Zone géographique: Mali
- Devise: XOF
- Coûts indirects: 3.00 %
- Frais généraux: 13.00 %
- Bénéfice: 6.00 %
- TVA: 18.00 %

## G Structure et gros oeuvre

### GF Fondations

#### GFC Pieux coulés en place

**GFC060** m Pieu foré tubé avec chemisage perdu.
Pieu de fondation en béton armé de 85 cm de diamètre, pour un groupe de pieux, allant jusqu'à 15 m de profondeur. Exécuté par extraction des terres, dans terrain de moins de 25 kg/cm² de résistance, par un système mécanique qui se déplace par l'intérieur d'un tube perdu puis bétonnage en continu à sec du pieu. Réalisé avec béton prêt à l'emploi BCN: CPJ-CEM II/A 32,5 - Fl - B 30 - 5/15 - E: 2a - BA - destiné à être pompé - P 18-305, coulage depuis le camion à l'aide d'un tube plongeur, et acier Fe E 500, avec une quantité approximative de 6,9 kg/m. Comprend le fil de fer à lier et les séparateurs.
Critère d'évaluation économique: Le prix comprend le transport, l'installation, le montage et le démontage de l'équipement mécanique, le ferraillage de l'armature (coupe, façonnage et assemblage des éléments) sur l'aire de ferraillage en chantier et la pose en coffrage sur site.
Inclut: Implantation et tracé des axes des groupes de pieux. Battage du tube en accompagnant l'excavation. Mise en place de l'armature. Mise en oeuvre du béton. Nettoyage et retrait des matériaux excédants.
Critère pour le métré: Longueur mesurée selon documentation graphique du Projet.
Critère pour le mémoire: On mesurera la longueur, prise sur le terrain avant le bétonnage, du pieu réellement exécuté selon les spécifications du Projet, depuis la pointe jusqu'à la face inférieure de la semelle sur pieux, sans inclure l'excès de béton consommé sur le volume théorique correspondant au diamètre nominal du pieu.

| Code | U | Désignation | Quantité | Prix | Montant |
|---|---|---|---|---|---|
| mt07aco020k | U | Séparateur homologué pour pieux. (matériau) | 3.000 | 80.88 | 242.64 |
| mt07pil010d | m | Tube en acier, de 85 cm de diamètre et de 2 mm d'épaisseur. (matériau) | 1.050 | 76835.52 | 80677.30 |
| mt07aco055c | kg | Barres en acier haute adhérence, Fe E 500, de divers diamètres. (matériau) | 7.245 | 729.61 | 5286.02 |
| mt08var050 | kg | Fil de fer galvanisé pour attacher, de 1,30 mm de diamètre. (matériau) | 0.048 | 1087.25 | 52.19 |
| mt10haf040nbga | m³ | Béton prêt à l'emploi BCN: CPJ-CEM II/A 32,5 - Fl - B 30 - 5/15 - E: 2a - BA - destiné à être pompé - P 18-305. (matériau) | 0.570 | 67684.26 | 38580.03 |
| mq03pii105a | h | Équipement complet pour perforation de pieu à extraction avec chemisage perdu. (matériel) | 0.836 | 154123.66 | 128847.38 |
| au00auh020 |  | Rigole pour le coulage du béton. | 1.000 | 0.00 | 0.00 |
| au00auh050 |  | Tube plongeur. | 1.000 | 0.00 | 0.00 |
| mo043 | h | Compagnon professionnel III/CP2 ferrailleur. (main-d'œuvre) | 0.058 | 1631.52 | 94.63 |
| mo090 | h | Ouvrier professionnel II/OP ferrailleur. (main-d'œuvre) | 0.083 | 1218.78 | 101.16 |
| mo045 | h | Compagnon professionnel III/CP2 bétonneur. (main-d'œuvre) | 0.203 | 1631.52 | 331.20 |
| mo092 | h | Ouvrier professionnel II/OP bétonneur. (main-d'œuvre) | 0.450 | 1218.78 | 548.45 |
| % | % | Frais de chantier des unités d'ouvrage | 2 % | 254761.00 | 5095.22 |
|  |  | Coûts directs |  |  | 259856.22 |
