# Couche extérieure de façade double paroi, en maçonnerie de blocs de béton à revêtir

- Propriété du fichier: CYPE INGENIEROS, S.A.
- Format: FIEBDC-3/2002
- Zone géographique: Mali
- Devise: XOF
- Coûts indirects: 3.00 %
- Frais généraux: 13.00 %
- Bénéfice: 6.00 %
- TVA: 18.00 %

## G Structure et gros oeuvre

### GM Murs

#### GMB Blocs de béton

**GMB050** m² Couche extérieure de façade double paroi, en maçonnerie de blocs de béton à revêtir.
Couche extérieure de façade double paroi, de 20 cm d'épaisseur, en maçonnerie de blocs creux en béton, à revêtir, 500x200x200 mm, résistance normalisée B40 (4 MPa), couleur grise, avec des joints de 10 mm d'épaisseur, pose avec du mortier de ciment confectionné sur chantier, avec 250 kg/m³ de ciment, couleur grise, dosage 1:6, fourni en sacs. Réalisation des linteaux avec linteau bétonné "in situ". Revêtement des abouts de plancher avec panneaux d'isolation thermique et des faces extérieures des poteaux avec blocs découpés, placés avec le même mortier utilisé dans la pose de la maçonnerie. Comprend les éléments d'ancrage en acier inoxydable AISI 304, avec double liberté de mouvement, pour la fixation de la maçonnerie à la structure, les attaches en acier inoxydable AISI 304, avec gaine plastique, pour le raccordement des parois maçonnées aux joints verticaux de mouvement et les chevilles à expansion avec douilles à expansion M6 et vis, pour la fixation des éléments de soutien et d'ancrage à la structure.
Inclut: Définition des plans de façade via des plombs. Implantation, étage par étage. Marquage sur les poteaux des niveaux de référence générale d'étage et du niveau du revêtement. Préparation du mortier. Assise de la première rangée sur couche de mortier. Mise en place et à l'aplomb des mires de référence. Tendu des cordeaux entre les mires. Mise en place des plombs fixes dans les arêtes. Mise en place des pièces par rangées à niveau. Mise en place des armatures dans les chaînages verticaux et remplissage postérieur avec du béton. Coulage, vibrage et séchage du béton. Mise en place des dispositifs de connexion, des ancrages, des clés et des fixations métalliques. Réalisation de tous les travaux nécessaires pour la résolution des ouvertures. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt02bhg020ee | U | Bloc creux en béton, à revêtir, 500x200x200 mm, résistance normalisée B40 (4 MPa), couleur grise, pièces spéciales; avec le prix augmenté de 20% pour cause de pièces spéciales: chaînages et demi-blocs. Selon NF EN 771-3. (matériau) | 11.000 | 771.38 | 8485.18 |
| mt08aaa010a | m³ | Eau. (matériau) | 0.010 | 1087.25 | 10.87 |
| mt01arg005a | t | Sable de carrière, pour mortier confectionné sur le chantier. (matériau) | 0.023 | 11370.36 | 261.52 |
| mt08cem000a | kg | Ciment gris en sacs. (matériau) | 5.572 | 79.01 | 440.24 |
| mt07aaa025a500 | U | Répercussion, par m² de couche extérieure en maçonnerie, d' éléments d'ancrage en acier inoxydable AISI 304, avec double liberté de mouvement, pour la fixation de la maçonnerie à la structure, attaches en acier inoxydable AISI 304, avec gaine plastique, pour le raccordement des parois maçonnées aux joints verticaux de mouvement et chevilles à expansion avec douilles à expansion M6 et vis, pour la fixation des éléments de soutien et d'ancrage à la structure. (matériau) | 1.000 | 3279.79 | 3279.79 |
| mt07aco055c | kg | Barres en acier haute adhérence, Fe E 500, de divers diamètres. (matériau) | 0.750 | 729.61 | 547.21 |
| mt01arg000a | m³ | Sable criblé. (matériau) | 0.002 | 15905.87 | 31.81 |
| mt01arg001ag | m³ | Gros granulats homogénéisés, de taille maximale 12,5 mm. (matériau) | 0.003 | 17169.24 | 51.51 |
| mt50spa050m | m³ | Grosse planche en bois de pin, dimensions 20x7,2 cm. (matériau) | 0.001 | 376914.97 | 376.91 |
| mt50spa081a | U | Étai métallique télescopique, allant jusqu'à 3 m de hauteur. (matériau) | 0.003 | 16522.47 | 49.57 |
| mt50spa101 | kg | Clous en acier. (matériau) | 0.011 | 1606.52 | 17.67 |
| mq06hor010 | h | Bétonnière électrique avec une capacité de gâchage de 160 l. (matériel) | 0.010 | 1611.29 | 16.11 |
| op00amo010 |  | Rectifieuse ou scie radiale. | 1.000 | 0.00 | 0.00 |
| au00auh040 |  | Vibreur de béton, électrique. | 1.000 | 0.00 | 0.00 |
| mo021 | h | Compagnon professionnel III/CP2 construction pour des travaux de maçonnerie. (main-d'œuvre) | 0.659 | 1567.76 | 1033.15 |
| mo114 | h | Ouvrier d'exécution I/OE1 construction pour des travaux de maçonnerie. (main-d'œuvre) | 0.534 | 1129.12 | 602.95 |
| % | % | Frais de chantier des unités d'ouvrage | 3 % | 15204.49 | 456.13 |
|  |  | Coûts directs |  |  | 15660.62 |
