# Couche extérieure de façade double paroi, en maçonnerie de blocs de béton à revêtir, avec lame d'air légèrement ventilée

- Propriété du fichier: CYPE INGENIEROS, S.A.
- Format: FIEBDC-3/2002
- Zone géographique: Mali
- Devise: XOF
- Coûts indirects: 3.00 %
- Frais généraux: 13.00 %
- Bénéfice: 6.00 %
- TVA: 18.00 %

## G Structure et gros oeuvre

### GM Murs

#### GMB Blocs de béton

**GMB060** m² Couche extérieure de façade double paroi, en maçonnerie de blocs de béton à revêtir, avec lame d'air légèrement ventilée.
Couche extérieure de façade double paroi, de 20 cm d'épaisseur, en maçonnerie de blocs creux en béton, à revêtir, 500x200x200 mm, résistance normalisée B40 (4 MPa), avec joints horizontaux et verticaux de 10 mm d'épaisseur, joint creux, pose avec du mortier de ciment confectionné sur chantier, avec 250 kg/m³ de ciment, couleur blanche (avec sable de marbre blanc), dosage 1:6, fourni en sacs. Linteau réalisé avec une poutrelle autorésistante en béton précontraint. Revêtement des abouts de plancher avec planelles en béton et des faces extérieures des poteaux avec blocs découpés, placés avec le même mortier utilisé dans la pose de la maçonnerie; avec lame d'air légèrement ventilée, via la réalisation d'ouvertures de ventilation, avec une aire effective de 10 cm² pour chaque m de façade (orifices, grilles ou creux dépourvus de mortier) pour la ventilation de la lame.
Critère d'évaluation économique: Le prix ne comprend pas le drainage. Le prix ne comprend pas les grilles de ventilation.
Inclut: Définition des plans de façade via des plombs. Implantation, étage par étage. Marquage sur les poteaux des niveaux de référence générale d'étage et du niveau du revêtement. Préparation du mortier. Assise de la première rangée sur couche de mortier. Mise en place et à l'aplomb des mires de référence. Tendu des cordeaux entre les mires. Mise en place des plombs fixes dans les arêtes. Mise en place des pièces par rangées à niveau. Revêtement des abouts de plancher. Réalisation de tous les travaux nécessaires pour la résolution des ouvertures. Réalisation des ouvertures de ventilation. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt02bhg020ee | U | Bloc creux en béton, à revêtir, 500x200x200 mm, résistance normalisée B40 (4 MPa), couleur grise, pièces spéciales; avec le prix augmenté de 20% pour cause de pièces spéciales: chaînages et demi-blocs. Selon NF EN 771-3. (matériau) | 10.000 | 771.38 | 7713.80 |
| mt08aaa010a | m³ | Eau. (matériau) | 0.004 | 1087.25 | 4.35 |
| mt01arg005b | t | Sable de marbre blanc, pour mortier confectionné sur le chantier. (matériau) | 0.023 | 72643.96 | 1670.81 |
| mt08cem041a | kg | Ciment blanc en sacs. (matériau) | 3.501 | 112.19 | 392.78 |
| mt07vau010a | m | Poutrelle précontrainte en "I", avec une longueur moyenne d'inférieure à 4 m, selon NF EN 15037-1. (matériau) | 9.450 | 4205.73 | 39744.15 |
| mt02bhg012a | U | Planelle en béton gris, 20x17x4 cm, à revêtir. (matériau) | 4.003 | 185.96 | 744.40 |
| mq06hor010 | h | Bétonnière électrique avec une capacité de gâchage de 160 l. (matériel) | 0.012 | 1611.29 | 19.34 |
| op00amo010 |  | Rectifieuse ou scie radiale. | 1.000 | 0.00 | 0.00 |
| mo021 | h | Compagnon professionnel III/CP2 construction pour des travaux de maçonnerie. (main-d'œuvre) | 0.608 | 1567.76 | 953.20 |
| mo114 | h | Ouvrier d'exécution I/OE1 construction pour des travaux de maçonnerie. (main-d'œuvre) | 0.541 | 1129.12 | 610.85 |
| % | % | Frais de chantier des unités d'ouvrage | 3 % | 51853.68 | 1555.61 |
|  |  | Coûts directs |  |  | 53409.29 |
