# Système de coffrage réutilisable pour poteau rectangulaire ou carré

- Propriété du fichier: CYPE INGENIEROS, S.A.
- Format: FIEBDC-3/2002
- Zone géographique: Mali
- Devise: XOF
- Coûts indirects: 3.00 %
- Frais généraux: 13.00 %
- Bénéfice: 6.00 %
- TVA: 18.00 %

## G Structure et gros oeuvre

### GO Poteaux, poutres et ossatures

#### GOC Béton coulé en place

**GOC030** m² Système de coffrage réutilisable pour poteau rectangulaire ou carré.
Montage et démontage d'un système de coffrage réutilisable pour la réalisation de poteau rectangulaire ou carré en béton armé, avec finition à revêtir en étage d'entre 7 et 8 m de hauteur libre, constitué de: surface coffrante en panneaux métalliques, amortissables en 75 utilisations et structure support verticale de tour d'échelle pour l'étaiement de poteaux de grande hauteur, amortissable en 150 utilisations. Comprend les profilés chanfreins et liquide décoffrant pour éviter l'adhérence du béton au coffrage.
Inclut: Implantation. Montage du système de coffrage. Démontage du système de coffrage. Nettoyage et stockage du coffrage.
Critère pour le métré: Surface de coffrage en contact avec le béton, mesurée selon documentation graphique du Projet.
Critère pour le mémoire: On mesurera la surface de coffrage en contact avec le béton réellement exécutée selon les spécifications du Projet.

| Code | U | Désignation | Quantité | Prix | Montant |
|---|---|---|---|---|---|
| mt08eup015f | m² | Panneau métallique conçu pour être manipulés avec une grue, pour coffrage de poteaux en béton armé de section rectangulaire ou carrée, d'entre 7 et 8 m de hauteur, y compris accessoires de montage. (matériau) | 0.016 | 92416.14 | 1478.66 |
| mt08eup030 | m³ | Tour d'échelle métallique, pour l'étaiement des poteaux de grande hauteur. Comprend accessoires de montage. (matériau) | 0.100 | 2500.67 | 250.07 |
| mt08var040a | U | Profilé chanfrein en PVC, de plusieurs dimensions et 2500 mm de longueur. (matériau) | 1.338 | 398.66 | 533.41 |
| mt08dba010d | l | Agent démoulant, à base d'huiles spéciales, émulsionnable à l'eau, pour coffrages métalliques, phénoliques ou en bois. (matériau) | 0.030 | 1307.74 | 39.23 |
| mo044 | h | Compagnon professionnel III/CP2 coffreur. (main-d'œuvre) | 0.516 | 1631.52 | 841.86 |
| mo091 | h | Ouvrier professionnel II/OP coffreur. (main-d'œuvre) | 0.626 | 1218.78 | 762.96 |
| % | % | Frais de chantier des unités d'ouvrage | 2 % | 3906.19 | 78.12 |
|  |  | Coûts directs |  |  | 3984.31 |
