# Poteau préfabriqué en béton armé

- Propriété du fichier: CYPE INGENIEROS, S.A.
- Format: FIEBDC-3/2002
- Zone géographique: Mali
- Devise: XOF
- Coûts indirects: 3.00 %
- Frais généraux: 13.00 %
- Bénéfice: 6.00 %
- TVA: 18.00 %

## G Structure et gros oeuvre

### GO Poteaux, poutres et ossatures

#### GOF Béton préfabriqué

**GOF010** U Poteau préfabriqué en béton armé.
Poteau préfabriqué en béton armé de section 35x35 cm, de 3 m de hauteur libre maximale, pour finition visible du béton, avec armature de 1100 à 1400 kN/m de capacité mécanique, sans consoles, à encastrer à la base.
Critère d'évaluation économique: Le prix ne comprend pas le mortier de remplissage.
Inclut: Implantation des poteaux. Levage et présentation des poteaux par grue. Ajustez la position et le nivellement. Montage et démontage des étais complémentaires.
Critère pour le métré: Nombre d'unités prévues, selon documentation graphique du Projet.
Critère pour le mémoire: On mesurera le nombre d'unités réellement exécutées selon les spécifications du Projet.

| Code | U | Désignation | Quantité | Prix | Montant |
|---|---|---|---|---|---|
| mt07pha010aagb | U | Poteau préfabriqué en béton armé de section 35x35 cm, de 3 m de hauteur libre maximale, pour finition visible du béton, avec armature de 1100 à 1400 kN/m de capacité mécanique, sans consoles, à encastrer à la base. (matériau) | 1.000 | 153799.16 | 153799.16 |
| mq07gte010c | h | Grue autopropulsée à bras télescopique avec une capacité d'élévation de 30 t et 27 m de hauteur maximale de travail. (matériel) | 0.250 | 35046.79 | 8761.70 |
| mo046 | h | Compagnon professionnel III/CP2 monteur de structures préfabriquées en béton. (main-d'œuvre) | 0.301 | 1631.52 | 491.09 |
| mo093 | h | Ouvrier professionnel II/OP monteur de structures préfabriquées en béton. (main-d'œuvre) | 0.602 | 1218.78 | 733.71 |
| % | % | Frais de chantier des unités d'ouvrage | 2 % | 163785.66 | 3275.71 |
|  |  | Coûts directs |  |  | 167061.37 |
