# Plancher sur poutrelles et panneau structural en bois

- Propriété du fichier: CYPE INGENIEROS, S.A.
- Format: FIEBDC-3/2002
- Zone géographique: Mali
- Devise: XOF
- Coûts indirects: 3.00 %
- Frais généraux: 13.00 %
- Bénéfice: 6.00 %
- TVA: 18.00 %

## G Structure et gros oeuvre

### GP Planchers

#### GPO Bois

**GPO020** m² Plancher sur poutrelles et panneau structural en bois.
Plancher traditionnel avec un entraxe de 60 cm, composé de poutrelles en bois scié de pin, de 75x150 mm de section, avec finition brossée placés par appui sur élément structural; panneau structural de particules de bois pour usage en milieu sec, type P4, selon NF EN 312, de 30 mm d'épaisseur, fixé avec vis à tête fraisée, d'acier au carbone; membrane d'étanchéité bicouche de 5 mm d'épaisseur, constituée d'une membrane supérieure asphaltique phono-absorbant et une membrane inférieure en feutre de polyester, scellée avec ruban autoadhésif, en polyéthylène, avec adhésif acrylique sans dissolvants, armature en polyéthylène et couche de séparation en papier siliconé, de 0,34 mm d'épaisseur et 60 mm de largeur, désolidarisation avec bande périmétrique autoadhésive désolidarisante, en mousse de polyéthylène à cellules fermées, de 4 mm d'épaisseur et de 150 mm de largeur, de couleur grise, et treillis soudé 100x100 mm et Ø 4,0-4,0 mm, en acier Fe E 500, en couche de compression de 4 cm d'épaisseur de béton léger LC30/33 (XC1(F)+ XF2(F); D12; S2; Cl 0,4; D1,4) prêt à l'emploi, et coulage à la benne; étaiement et désétaiement des poutrelles. Comprend connecteurs pour plancher en bois et en béton, le fil de fer à lier, les séparateurs, les éléments d'attache des poutrelles et les chaînages périphériques des étages et des ouvertures.
Inclut: Préparation du périmètre d'appui des poutrelles. Implantation et mise en place à sec des poutrelles. Mise en place des panneaux. Étaiement. Résolution de l'appui sur l'élément structural. Mise en place d'une ossature de barres transversales en bois, assemblées aux croisements des poutrelles. Nivellement. Appui et fixation des panneaux. Mise en place de la membrane d'étanchéité. Mise en place de la bande de désolidarisation. Boulonnage des connecteurs pour plancher en bois et en béton. Mise en place du treillis soudé avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.040 | 5425.10 | 217.00 |
| mt50spa101 | kg | Clous en acier. (matériau) | 0.045 | 1606.52 | 72.29 |
| mt50spa081a | U | Étai métallique télescopique, allant jusqu'à 3 m de hauteur. (matériau) | 0.013 | 16522.47 | 214.79 |
| mt07mee101df | m³ | Bois scié de pin pour poutrelles, de jusqu'à 5 m de longueur, de 75x150 mm de section, avec finition brossée. (matériau) | 0.019 | 442299.89 | 8403.70 |
| mt08eff020o | m² | Panneau structural de particules de bois pour usage en milieu sec, type P4, selon NF EN 312, de 2400x900 mm et 30 mm d'épaisseur, à rainure et languette sur ses quatre côtés, Euroclasse D-s2, d0 de réaction au feu, selon NF EN 13501-1, classe E1 en émission de formaldéhyde, selon NF EN 13986. (matériau) | 1.050 | 16065.55 | 16868.83 |
| mt07emr118lb | U | Vis à tête fraisée, de 6 mm de diamètre et 120 mm de longueur, d'acier au carbone, avec traitement superficiel à base de résine époxy, pour les classes de service 1, 2 et 3 selon NF EN 1995-1-1. (matériau) | 9.000 | 467.58 | 4208.22 |
| mt15pdr030a | m² | Membrane d'étanchéité bicouche de 5 mm d'épaisseur, constituée d'une membrane supérieure asphaltique phono-absorbant et une membrane inférieure en feutre de polyester. (matériau) | 1.050 | 16607.17 | 17437.53 |
| mt15pdr050c | m | Ruban autoadhésif, en polyéthylène, avec adhésif acrylique sans dissolvants, armature en polyéthylène et couche de séparation en papier siliconé, de 0,34 mm d'épaisseur et 60 mm de largeur, intervalle de température de travail de -40 à 80°C, pour le scellement des rencontres entre panneaux et pour la fixation et le scellement de membranes d'étanchéité et pour le contrôle du flux de vapeur, fournie en rouleaux de 25 m de longueur. (matériau) | 0.500 | 1315.25 | 657.63 |
| mt16pdr030a | m | Bande périmétrique autoadhésive désolidarisante, en mousse de polyéthylène à cellules fermées, de 4 mm d'épaisseur et de 150 mm de largeur, de couleur grise. (matériau) | 1.000 | 2280.88 | 2280.88 |
| mt07emr200a | U | Vis d'acier galvanisé qualité 6.8 selon NF EN ISO 898-1, type M-7,5, de tête hexagonale et filetage métrique total selon DIN 931 et NF EN ISO 4014, de 7,5 mm de diamètre et 155 mm de longueur, avec anneau de fin de course, pour son utilisation comme connecteurs dans les planchers en bois et en béton. (matériau) | 6.100 | 1879.66 | 11465.93 |
| mt07aco020m | U | Séparateur homologué pour treillis soudé. (matériau) | 2.000 | 70.77 | 141.54 |
| mt07ame100bca | m² | Treillis soudé 100x100 mm, fils porteurs de 4 mm de diamètre et fils de répartition de 4 mm de diamètre, en acier Fe E 500. (matériau) | 1.100 | 1488.99 | 1637.89 |
| mt08var050 | kg | Fil de fer galvanisé pour attacher, de 1,30 mm de diamètre. (matériau) | 0.017 | 1087.25 | 18.48 |
| mt10hes070fLFe | m³ | Béton léger LC30/33 (XC1(F) + XF2(F); D12; S2; Cl 0,4; D1,4), prêt à l'emploi, selon NF EN 206. (matériau) | 0.042 | 151258.25 | 6352.85 |
| op00cla010 |  | Cloueuse pneumatique. | 1.000 | 0.00 | 0.00 |
| op00cep010 |  | Varlope. | 1.000 | 0.00 | 0.00 |
| au00auh040 |  | Vibreur de béton, électrique. | 1.000 | 0.00 | 0.00 |
| au00auh010 |  | Benne à béton. | 1.000 | 0.00 | 0.00 |
| mo048 | h | Compagnon professionnel III/CP2 charpentier bois. (main-d'œuvre) | 0.802 | 1631.52 | 1308.48 |
| mo095 | h | Ouvrier professionnel II/OP charpentier bois. (main-d'œuvre) | 0.278 | 1218.78 | 338.82 |
| mo044 | h | Compagnon professionnel III/CP2 coffreur. (main-d'œuvre) | 0.121 | 1631.52 | 197.41 |
| mo091 | h | Ouvrier professionnel II/OP coffreur. (main-d'œuvre) | 0.121 | 1218.78 | 147.47 |
| mo043 | h | Compagnon professionnel III/CP2 ferrailleur. (main-d'œuvre) | 0.026 | 1631.52 | 42.42 |
| mo090 | h | Ouvrier professionnel II/OP ferrailleur. (main-d'œuvre) | 0.026 | 1218.78 | 31.69 |
| mo045 | h | Compagnon professionnel III/CP2 bétonneur. (main-d'œuvre) | 0.010 | 1631.52 | 16.32 |
| mo092 | h | Ouvrier professionnel II/OP bétonneur. (main-d'œuvre) | 0.041 | 1218.78 | 49.97 |
| % | % | Frais de chantier des unités d'ouvrage | 2 % | 72110.14 | 1442.20 |
|  |  | Coûts directs |  |  | 73552.34 |
