# Plancher de poutrelles en bois et coffrage "NERVOMETAL"

- Propriété du fichier: CYPE INGENIEROS, S.A.
- Format: FIEBDC-3/2002
- Zone géographique: Mali
- Devise: XOF
- Coûts indirects: 3.00 %
- Frais généraux: 13.00 %
- Bénéfice: 6.00 %
- TVA: 18.00 %

## G Structure et gros oeuvre

### GP Planchers

#### GPO Bois

**GPO030** m² Plancher de poutrelles en bois et coffrage "NERVOMETAL".
Plancher traditionnel avec un entraxe de 50 cm, composé de poutrelles en bois scié de pin, de 75x205 mm de section, avec finition brossée, placés par appui sur élément structural; coffrage de tôle d'acier laminé à froid "NERVOMETAL" de 0,5 mm d'épaisseur; acier Fe E 500, quantité 1,1 kg/m², et treillis soudé 100x100 mm et Ø 4,0-4,0 mm, en acier Fe E 500, en dalle de compression de 4 cm d'épaisseur de béton léger LC25/28 (XC1(F); D12; S2; Cl 0,4; D1,4) prêt à l'emploi, et coulage à la benne; étaiement et désétaiement des poutrelles. Comprend le film de polyéthylène pour la protection des poutrelles, le fil de fer à lier, les séparateurs, les éléments d'attache des poutrelles et les chaînages périphériques des étages et des ouvertures.
Inclut: Préparation du périmètre d'appui des poutrelles. Implantation et mise en place à sec des poutrelles. Protection des poutrelles. Étaiement. Résolution de l'appui sur l'élément structural. Montage du coffrage. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.040 | 5425.10 | 217.00 |
| mt50spa101 | kg | Clous en acier. (matériau) | 0.045 | 1606.52 | 72.29 |
| mt50spa081a | U | Étai métallique télescopique, allant jusqu'à 3 m de hauteur. (matériau) | 0.013 | 16522.47 | 214.79 |
| mt07mee101dh | m³ | Bois scié de pin pour poutrelles, de jusqu'à 5 m de longueur, de 75x205 mm de section, avec finition brossée. (matériau) | 0.031 | 442299.89 | 13711.30 |
| mt32war020 | m² | Film de polyéthylène transparent, de 0,2 mm d'épaisseur. (matériau) | 1.000 | 141.60 | 141.60 |
| mt08efb010b | m² | Tôle d'acier laminé à froid, "NERVOMETAL", finition zingué, de 0,5 mm d'épaisseur. (matériau) | 1.100 | 3370.47 | 3707.52 |
| mt07emr111b | U | Clou, de 4 mm de diamètre et 50 mm de longueur, en acier galvanisé à haute adhérence. (matériau) | 4.000 | 75.31 | 301.24 |
| mt07aco020m | U | Séparateur homologué pour treillis soudé. (matériau) | 1.000 | 70.77 | 70.77 |
| mt07aco055c | kg | Barres en acier haute adhérence, Fe E 500, de divers diamètres. (matériau) | 1.100 | 729.61 | 802.57 |
| mt07ame100bca | m² | Treillis soudé 100x100 mm, fils porteurs de 4 mm de diamètre et fils de répartition de 4 mm de diamètre, en acier Fe E 500. (matériau) | 1.100 | 1488.99 | 1637.89 |
| mt08var050 | kg | Fil de fer galvanisé pour attacher, de 1,30 mm de diamètre. (matériau) | 0.030 | 1087.25 | 32.62 |
| mt10hes070fOEe | m³ | Béton léger LC25/28 (XC1(F); D12; S2; Cl 0,4; D1,4), prêt à l'emploi, selon NF EN 206. (matériau) | 0.042 | 139224.98 | 5847.45 |
| op00cla010 |  | Cloueuse pneumatique. | 1.000 | 0.00 | 0.00 |
| op00cep010 |  | Varlope. | 1.000 | 0.00 | 0.00 |
| au00auh040 |  | Vibreur de béton, électrique. | 1.000 | 0.00 | 0.00 |
| au00auh010 |  | Benne à béton. | 1.000 | 0.00 | 0.00 |
| mo048 | h | Compagnon professionnel III/CP2 charpentier bois. (main-d'œuvre) | 0.260 | 1631.52 | 424.20 |
| mo095 | h | Ouvrier professionnel II/OP charpentier bois. (main-d'œuvre) | 0.160 | 1218.78 | 195.00 |
| mo044 | h | Compagnon professionnel III/CP2 coffreur. (main-d'œuvre) | 0.121 | 1631.52 | 197.41 |
| mo091 | h | Ouvrier professionnel II/OP coffreur. (main-d'œuvre) | 0.121 | 1218.78 | 147.47 |
| mo043 | h | Compagnon professionnel III/CP2 ferrailleur. (main-d'œuvre) | 0.042 | 1631.52 | 68.52 |
| mo090 | h | Ouvrier professionnel II/OP ferrailleur. (main-d'œuvre) | 0.040 | 1218.78 | 48.75 |
| mo045 | h | Compagnon professionnel III/CP2 bétonneur. (main-d'œuvre) | 0.250 | 1631.52 | 407.88 |
| mo092 | h | Ouvrier professionnel II/OP bétonneur. (main-d'œuvre) | 0.282 | 1218.78 | 343.70 |
| % | % | Frais de chantier des unités d'ouvrage | 2 % | 28589.97 | 571.80 |
|  |  | Coûts directs |  |  | 29161.77 |
