# Douche pour plage, en acier

- Propriété du fichier: CYPE Ingenieros S.A.
- Format: FIEBDC-3/2016
- Logiciel: Generador de precios de la construcción. CYPE Ingenieros, S.A.
- Date: 15/06/2024
- Zone géographique: Mali
- Devise: XOF
- Coûts indirects: 3 %
- Frais généraux: 13 %
- Bénéfice: 6 %
- TVA: 18 %

## M Mobilier urbain

### MP Mobilier de plage

#### MPD Douches et rince-pieds

**MPD010** U Douche pour plage, en acier.
Douche de plage composée de: plaque d'ancrage de 250x250x10 mm en acier galvanisé fixée à une surface support (non comprise dans ce prix); corps de 150 mm de diamètre et 2,5 m de hauteur, et bras de 50 mm de diamètre, en acier galvanisé finition laqué couleur blanche, avec couvercles amovibles fixés avec des vis de sécurité; 2 temporisateurs démontables sous forme de boutons en acier finition chromée, hébergés à l'intérieur du corps de la douche; 2 pommes de douche courbées en acier finition chromée, vissées dans le corps de la douche, avec système antivandalisme et antivol; et caillebotis de 1,5x1,5 m constitué de planches en bois de pin traité en autoclave de 95x35 mm. Comprend l'implantation, raccord de connexion de 3/4", les tuyauteries en polybutylène pour conduction d'eau, les éléments d'ancrage et la suppression et le nettoyage du matériau excédant.
Inclut: Implantation. Montage de la douche. Mise en place du caillebotis. Suppression et nettoyage du matériau excédant.
Critère pour le métré: Nombre d'unités prévues, selon documentation graphique du Projet.
Critère pour le mémoire: On mesurera le nombre d'unités réellement exécutées selon les spécifications du Projet.

| Code | U | Désignation | Quantité | Prix | Montant |
|---|---|---|---|---|---|
| mt52dlv010a | U | Douche pour plage composée de: plaque d'ancrage de 250x250x10 mm en acier galvanisé; corps de 150 mm de diamètre et 2,5 m de hauteur, et bras de 50 mm de diamètre, en acier galvanisé finition laqué couleur blanche, avec couvercles amovibles fixés avec des vis de sécurité; 2 temporisateurs démontables sous forme de boutons en acier finition chromée, hébergés à l'intérieur du corps de la douche; et 2 pommes de douche courbées en acier finition chromée, vissées dans le corps de la douche, avec système antivandalisme et antivol. Comprend raccord de connexion de 3/4", les tuyauteries en polybutylène pour conduction d'eau et boulons d'ancrage. (matériau) | 1 | 1595722.26 | 1595722.260 |
| mt52dlv030b | U | Caillebotis de 1,5x1,5 m constitué de planches en bois de pin traité en autoclave de 95x35 mm, avec structure et plaque centrale en acier galvanisé pour recevoir la douche ou le lave-pieds, y compris tirefonds en acier inoxydable. (matériau) | 1 | 270045.3 | 270045.300 |
| mt09reh330 | kg | Mortier de résine époxy avec sable de silice, à durcissement rapide, pour remplissage des ancrages. (matériau) | 0.2 | 3702.65 | 740.530 |
| mq04cag010a | h | Camion grue jusqu'à 6 t de charge maximale. (matériel) | 0.33 | 26376.79 | 8704.341 |
| mo041 | h | Compagnon professionnel III/CP2 VRD espaces publics. (main-d'œuvre) | 5.299 | 1567.76 | 8307.560 |
| mo087 | h | Ouvrier professionnel II/OP VRD espaces publics. (main-d'œuvre) | 5.299 | 1171.94 | 6210.110 |
| % | % | Frais de chantier des unités d'ouvrage | 2 % | 1889730.101 | 37794.602 |
|  |  | Coûts directs |  |  | 1927524.703 |

Déchets:
- pose: mt09reh330 Mortier de résine époxy avec sable de silice, à durcissement rapide, pour remplissage des ancrages; facteur de déchet 0.042925

## Ressources

**mt52dlv010a** U Douche pour plage composée de: plaque d'ancrage de 250x250x10 mm en acier galvanisé; corps de 150 mm de diamètre et 2,5
Données techniques: Coût énergétique 1257.092 MJ; Émission de CO2 131.293 kg
Déchets:
- emballage: re150101 Emballages en papier et en carton. (composant de déchet); quantité 3.874 kg; Code CED 15 01 01; Masse de l'élément 1 kg; Volume 0.001333 m3

**mt09reh330** kg Mortier de résine époxy avec sable de silice, à durcissement rapide, pour remplissage des ancrages
Données techniques: Coût énergétique 2.251 MJ; Émission de CO2 0.184 kg; Code CED 17 09 04; Masse de l'élément 1 kg; Volume 0.000667 m3
Déchets:
- emballage: re170203 Plastique. (composant de déchet); quantité 0.003 kg; Code CED 17 02 03; Masse de l'élément 1 kg; Volume 0.001667 m3
