# Blindages métalliques dans les puits et les tranchées

- Propriété du fichier: CYPE INGENIEROS, S.A.
- Format: FIEBDC-3/2002
- Zone géographique: Mali
- Devise: XOF
- Coûts indirects: 3.00 %
- Frais généraux: 13.00 %
- Bénéfice: 6.00 %
- TVA: 18.00 %

## B Aménagements extérieurs

### BT Terrassement

#### BTB Blindages

**BTB020** m² Blindages métalliques dans les puits et les tranchées.
Étaiement et blindage complet pour une protection de 100%, via modules métalliques, composés de panneaux en tôle d'acier et étrésillons extensibles, amortissables en 200 utilisations, dans tranchées, allant jusqu'à 3 m de profondeur et entre 1 et 2 m de largeur.
Inclut: Montage des modules métalliques hors de la tranchée. Descente et mise en place des modules métalliques dans la tranchée, avec des moyens métalliques. Élévation des modules métalliques hors de la tranchée. Démontage des modules métalliques.
Critère pour le métré: Superficie en danger d'éboulement, pouvant être une partie ou le total de chacune des parties de l'excavation, mesurée selon documentation graphique du Projet.
Critère pour le mémoire: On mesurera la surface réellement blindée selon les spécifications du Projet.

| Code | U | Désignation | Quantité | Prix | Montant |
|---|---|---|---|---|---|
| mt08ett020d | m² | Module métallique, composé de panneaux en tôle d'acier et étrésillons extensibles, pour étaiement et blindage des excavations de jusqu'à 3 m de profondeur et entre 1 et 2 m de largeur. (matériau) | 0.005 | 178675.02 | 893.38 |
| mq01exn020b | h | Rétro-pelleteuse hydraulique sur pneus, de 115 kW. (matériel) | 0.165 | 25891.39 | 4272.08 |
| mo041 | h | Compagnon professionnel III/CP2 VRD espaces publics. (main-d'œuvre) | 0.167 | 1567.76 | 261.82 |
| mo087 | h | Ouvrier professionnel II/OP VRD espaces publics. (main-d'œuvre) | 0.334 | 1171.94 | 391.43 |
| % | % | Frais de chantier des unités d'ouvrage | 2 % | 5818.71 | 116.37 |
|  |  | Coûts directs |  |  | 5935.08 |
