# Base en béton

- Propriété du fichier: CYPE INGENIEROS, S.A.
- Format: FIEBDC-3/2002
- Zone géographique: Mali
- Devise: XOF
- Coûts indirects: 3.00 %
- Frais généraux: 13.00 %
- Bénéfice: 6.00 %
- TVA: 18.00 %

## V Voiries

### VP Revêtement de sols extérieurs

#### VPP Préparation du terrain

**VPP050** m² Base en béton.
Base en béton avec un treillis soudé de 15 cm d'épaisseur, avec des joints, réalisée avec béton confectionné sur le chantier BCN: CPJ-CEM II/A 32,5 - TP - B 30 - 15/25 - E: 2b¹ - BA - P 18-305, coulage avec des moyens manuels, avec treillis soudé en surface comme armature de répartition, 100x100 mm et Ø 4,0-4,0 mm, en acier Fe E 500 et avec treillis soudé en sous-faces, 100x100 mm et Ø 4,0-4,0 mm, en acier Fe E 500, extension et vibrage manuel, via règle vibrante, avec treillis soudé en surface comme armature de répartition, 100x100 mm et Ø 4,0-4,0 mm, en acier Fe E 500 et avec treillis soudé en sous-faces, 100x100 mm et Ø 4,0-4,0 mm, en acier Fe E 500, avec finition lissée à la règle, pour son utilisation future en tant que support de revêtement; appuyée sur une couche de base existante.
Critère d'évaluation économique: Le prix ne comprend pas la couche de base.
Inclut: Préparation de la surface d'appui du béton. Implantation des joints de construction et de dilatation. Application des niveaux à l'aide de guides en béton ou de règles. Arrosage de la surface de base. Formation de joints de construction et de joints de dilatation. Mise en place du treillis soudé avec des séparateurs homologués. Préparation du béton. Coulage, extension et vibrage du béton. Séchage du béton.
Critère pour le métré: Surface mesurée selon documentation graphique du Projet.
Critère pour le mémoire: On mesurera la surface réellement exécutée selon les spécifications du Projet.

| Code | U | Désignation | Quantité | Prix | Montant |
|---|---|---|---|---|---|
| mt07aco020o | U | Séparateur homologué pour treillis soudé en sous-faces. (matériau) | 2.000 | 392.50 | 785.00 |
| mt07aco020n | U | Séparateur homologué pour treillis soudé en surface. (matériau) | 2.000 | 877.95 | 1755.90 |
| mt07ame100bca | m² | Treillis soudé 100x100 mm, fils porteurs de 4 mm de diamètre et fils de répartition de 4 mm de diamètre, en acier Fe E 500. (matériau) | 2.400 | 1521.24 | 3650.98 |
| mt08aaa010a | m³ | Eau. (matériau) | 0.028 | 1110.80 | 31.10 |
| mt01arg000a | m³ | Sable criblé. (matériau) | 0.060 | 16250.33 | 975.02 |
| mt01arg001ar | m³ | Gros granulats homogénéisés, de taille maximale 15/25 mm. (matériau) | 0.113 | 17353.91 | 1960.99 |
| mt08cem000a | kg | Ciment gris en sacs. (matériau) | 72.450 | 80.72 | 5848.16 |
| mq06vib020 | h | Règle vibrante de 3 m. (matériel) | 0.095 | 2490.99 | 236.64 |
| mq06hor010 | h | Bétonnière électrique avec une capacité de gâchage de 160 l. (matériel) | 0.104 | 1643.07 | 170.88 |
| mo041 | h | Compagnon professionnel III/CP2 VRD espaces publics. (main-d'œuvre) | 0.101 | 1567.76 | 158.34 |
| mo087 | h | Ouvrier professionnel II/OP VRD espaces publics. (main-d'œuvre) | 0.101 | 1171.94 | 118.37 |
| % | % | Frais de chantier des unités d'ouvrage | 2 % | 15691.38 | 313.83 |
|  |  | Coûts directs |  |  | 16005.21 |
