# Faux plafond continu en plaques silico-calcaires autoclavées

- Propriété du fichier: CYPE Ingenieros S.A.
- Format: FIEBDC-3/2016
- Logiciel: Generador de precios de la construcción. CYPE Ingenieros, S.A.
- Date: 15/06/2024
- Zone géographique: Mali
- Devise: XOF
- Coûts indirects: 3 %
- Frais généraux: 13 %
- Bénéfice: 6 %
- TVA: 18 %

## F Aménagements et finitions

### FL Revêtements de plafonds

#### FLQ Plafonds suspendus non démontables, en plaques silico-calcaires

**FLQ010** m² Faux plafond continu en plaques silico-calcaires autoclavées.
Faux plafond continu sans suspentes, lisse, 12+75+12, situé à une hauteur inférieure à 4 m, résistance au feu EI 90, selon NF EN 1364-2, constitué de: OSSATURE: structure métallique en acier galvanisé de montants de 75 mm et 0,6 mm d'épaisseur avec une modulation de 500 mm et avec disposition renforcée "H", montés sur rails; PLAQUES: deux couches de plaques silico-calcaires autoclavées, de 1200x2000 mm et 12 mm d'épaisseur, à bords longitudinaux amincis. Comprend les fixations pour l'ancrage des profilés, la visserie pour la fixation des plaques, la pâte pour le traitement des joints, le mastic intumescent et les accessoires de montage.
Critère d'évaluation économique: Le prix ne comprend pas l'isolation à placer entre les montants.
Inclut: Implantation des axes de la structure métallique. Nivellement et fixation des profilés périmétriques. Mise en place des montants sur les profilés périmétriques. Découpe des plaques. Fixation des plaques. Résolution des rencontres et des points singuliers. Traitement des joints. Scellement des rencontres.
Critère pour le métré: Surface mesurée entre les parements, selon documentation graphique du Projet, sans déduire les trémies pour les installations.
Critère pour le mémoire: On mesurera la surface réellement exécutée selon les spécifications du Projet, sans déduire les ouvertures de surface inférieure à 1 m².

| Code | U | Désignation | Quantité | Prix | Montant |
|---|---|---|---|---|---|
| mt12psg070j | m | Rail de profilé en acier galvanisé de 75 mm de largeur, selon NF DTU 25.41 P1-2 et NF EN 14195. (matériau) | 0.4 | 2763.7 | 1105.480 |
| mt12psg220 | U | Fixation composée d'une cheville et d'une vis 5x27. (matériau) | 2.2 | 55.18 | 121.396 |
| mt12psg060j | m | Montant en profilé en acier galvanisé de 75 mm de largeur, selon NF DTU 25.41 P1-2 et NF EN 14195. (matériau) | 7.223 | 3188.24 | 23028.658 |
| mt12plo010gd | m² | Plaque silico-calcaire autoclavée, de 1200x2000 mm et 12 mm d'épaisseur, à bords longitudinaux amincis. (matériau) | 3.15 | 12858.95 | 40505.693 |
| mt12ppo010a | kg | Pâte à joints. (matériau) | 0.25 | 1435.96 | 358.990 |
| mt41php030g | U | Cartouche de 310 ml de mastic intumescent monocomposant, à base de résines acryliques, avec propriétés ignifuges, couleur blanche, Euroclasse D-s2, d0 de réaction au feu, selon NF EN 13501-1, apte à être peint, classe Y1, selon EOTA TR024. (matériau) | 0.05 | 5931.97 | 296.599 |
| mo015 | h | Compagnon professionnel III/CP2 monteur de faux plafonds en plaques de plâtre. (main-d'œuvre) | 0.899 | 1610.98 | 1448.271 |
| mo082 | h | Ouvrier professionnel II/OP monteur de faux plafonds en plaques de plâtre. (main-d'œuvre) | 0.899 | 1171.94 | 1053.574 |
| % | % | Frais de chantier des unités d'ouvrage | 2 % | 67918.661 | 1358.373 |
|  |  | Coûts directs |  |  | 69277.034 |

Déchets:
- pose: mt12psg070j Rail de profilé en acier galvanisé de 75 mm de largeur, selon NF DTU 25.41 P1-2 et NF EN 14195; facteur de déchet 0.0111753
- pose: mt12psg060j Montant en profilé en acier galvanisé de 75 mm de largeur, selon NF DTU 25.41 P1-2 et NF EN 14195; facteur de déchet 0.00921087
- pose: mt12plo010gd Plaque silico-calcaire autoclavée, de 1200x2000 mm et 12 mm d'épaisseur, à bords longitudinaux amincis; facteur de déchet 0.0373454
- pose: mt12ppo010a Pâte à joints; facteur de déchet 0.0075
- pose: mt41php030g; facteur de déchet 0.055

## Ressources

**mt12psg070j** m Rail de profilé en acier galvanisé de 75 mm de largeur, selon NF DTU 25.41 P1-2 et NF EN 14195
Données techniques: Coût énergétique 97.432 MJ; Émission de CO2 2.989 kg; Code CED 17 04 05; Masse de l'élément 0.73 kg; Volume 0.000348 m3
Déchets:
- emballage: re170203 Plastique. (composant de déchet); quantité 0.007 kg; Code CED 17 02 03; Masse de l'élément 1 kg; Volume 0.001667 m3

**mt12psg060j** m Montant en profilé en acier galvanisé de 75 mm de largeur, selon NF DTU 25.41 P1-2 et NF EN 14195
Données techniques: Coût énergétique 122.664 MJ; Émission de CO2 3.760 kg; Code CED 17 04 05; Masse de l'élément 0.92 kg; Volume 0.000438 m3
Déchets:
- emballage: re170203 Plastique; quantité 0.007 kg

**mt12plo010gd** m² Plaque silico-calcaire autoclavée, de 1200x2000 mm et 12 mm d'épaisseur, à bords longitudinaux amincis
Données techniques: Coût énergétique 225.375 MJ; Émission de CO2 14.800 kg; Code CED 17 09 04; Masse de l'élément 10.56 kg; Volume 0.00704 m3
Déchets:
- emballage: re170203 Plastique; quantité 0.025 kg

**mt12ppo010a** kg Pâte à joints
Données techniques: Coût énergétique 13.573 MJ; Émission de CO2 0.475 kg; Code CED 17 08 02; Masse de l'élément 1 kg; Volume 0.001 m3
Déchets:
- emballage: re170203 Plastique; quantité 0.028 kg

**mt41php030g** U Cartouche de 310 ml de mastic intumescent monocomposant
Données techniques: Coût énergétique 37.186 MJ; Émission de CO2 1.557 kg; Code CED 17 09 04; Masse de l'élément 0.496 kg; Volume 0.000331 m3
Déchets:
- emballage: re170203 Plastique; quantité 0.1 kg
