# Réparation d'un about de plancher en béton armé, par augmentation avec du béton armé

- Propriété du fichier: CYPE INGENIEROS, S.A.
- Format: FIEBDC-3/2002
- Zone géographique: Mali
- Devise: XOF
- Coûts indirects: 3.00 %
- Frais généraux: 13.00 %
- Bénéfice: 6.00 %
- TVA: 18.00 %

## G Structure et gros oeuvre

### GA Transformations et réparations

#### GAE Réparation d'éléments en béton

**GAE320** m Réparation d'un about de plancher en béton armé, par augmentation avec du béton armé.
Réparation d'un about de plancher en béton armé, d'épaisseur 22 cm, par piquage du béton détérioré avec un marteau électrique, en supprimant le béton en mauvais état jusqu'à atteindre les armatures; assainissement des armatures découvertes par projection à sec d'un jet de particules d'un matériau abrasif (silicate d'aluminium), en supprimant la saleté superficielle, la rouille et toute substance qui pourrait diminuer l'adhérence entre les armatures et le matériau de réparation à appliquer, jusqu'à atteindre un degré de préparation Sa 2 ½ selon NF EN ISO 8501-1; application manuelle de mortier monocomposant à base de ciment, inhibiteurs de corrosion et polymères en poudre, pour la protection et la passivation des armatures en acier, et comme pont d'adhérence entre mortier de réparation et béton existant, garantissant l'adhérence entre les deux, avec 1,5 kg/m² de consommation moyenne; augmentation du plancher avec béton armé, réalisé avec béton prêt à l'emploi BCN: CPJ-CEM II/A 32,5 - TP - B 30 - 5/15 - E: 2a - BA - P 18-305, coulage avec des moyens manuels et acier Fe E 500, avec une quantité de 5 kg/m, avec ancrage chimique structural, par perforation de 10 mm de diamètre et 85 mm de profondeur, remplissage de l'orifice par injection de résine époxy, sans styrène, appliquée avec une buse de dosage et de mélange automatique, et insertion postérieure de tige filetée avec écrou et rondelle en acier galvanisé qualité 5.8, selon NF EN ISO 898-1, de 8 mm de diamètre et 110 mm de longueur.
Critère d'évaluation économique: Le prix comprend le montage et le démontage du système de coffrage et le déplacement, le montage et le démontage sur site de l'équipement de projection.
Inclut: Marquage de la zone à assainir. Piquage de la surface au marteau électrique. Nettoyage de la surface support. Application du dissolvant de graisses. Montage et préparation de l'équipement de projection. Application mécanique du jet abrasif. Démontage de l'équipement de projection. Préparation du mélange d'impression. Application du produit d'impression. Implantation de l'ancrage. Réalisation du trou. Nettoyage de la surface. Application de la résine. Mise en place de l'armature. Montage du système de coffrage. Coulage et compactage du béton. Séchage du béton. Démontage du système de coffrage. Retrait et entassement des restes générés. Charge manuelle des restes générés dans le camion ou la benne.
Critère pour le métré: Longueur mesurée selon documentation graphique du Projet.
Critère pour le mémoire: On mesurera la longueur réellement exécutée selon les spécifications du Projet.

| Code | U | Désignation | Quantité | Prix | Montant |
|---|---|---|---|---|---|
| mt08lim050 | l | Dissolvant de trichloréthylène, pour huiles, graisses et résines. (matériau) | 0.022 | 6994.63 | 153.88 |
| mt08lim010a | kg | Abrasif pour le nettoyage par jet ou à pression, constitué de particules de silicate d'aluminium. (matériau) | 0.770 | 182.80 | 140.76 |
| mt09rem080b | kg | Mortier monocomposant à base de ciment, inhibiteurs de corrosion et polymères en poudre, pour la protection et la passivation des armatures en acier, et comme pont d'adhérence entre mortier de réparation et béton existant. (matériau) | 0.330 | 2515.65 | 830.16 |
| mt26reh305aa | U | Ancrage constitué d'une tige filetée en acier galvanisé qualité 5.8, selon NF EN ISO 898-1 de 8 mm de diamètre, et 110 mm de longueur, écrou et rondelle, pour fixations sur structures en béton. (matériau) | 1.000 | 823.86 | 823.86 |
| mt26reh100k | U | Cartouche de 400 ml de résine époxy, sans styrène, à deux composants, avec doseur et buse mélangeuse automatique, pour ancrages structuraux verticaux et horizontaux. (matériau) | 0.851 | 19454.12 | 16555.46 |
| mt07aco055c | kg | Barres en acier haute adhérence, Fe E 500, de divers diamètres. (matériau) | 5.000 | 729.61 | 3648.05 |
| mt10haf040jbgg | m³ | Béton prêt à l'emploi BCN: CPJ-CEM II/A 32,5 - TP - B 30 - 5/15 - E: 2a - BA - P 18-305. (matériau) | 0.018 | 64386.11 | 1158.95 |
| mt50spa052b | m | Grosse planche en bois de pin, de 20x7,2 cm. (matériau) | 0.200 | 5425.10 | 1085.02 |
| mt50spa101 | kg | Clous en acier. (matériau) | 0.007 | 1606.52 | 11.25 |
| mt50spa081a | U | Étai métallique télescopique, allant jusqu'à 3 m de hauteur. (matériau) | 0.013 | 16522.47 | 214.79 |
| mq05mai030 | h | Marteau pneumatique. (matériel) | 0.230 | 2134.19 | 490.86 |
| mq05pdm110 | h | Compresseur portable diesel moyenne pression 10 m³/min. (matériel) | 0.115 | 3619.76 | 416.27 |
| mq08lch010 | h | Équipement de jet de sable à pression. (matériel) | 0.026 | 1496.03 | 38.90 |
| op00ciz020 |  | Cisaille pour barres à haute adhérence en acier. | 1.000 | 0.00 | 0.00 |
| op00ata010 |  | Pince à ligaturer. | 1.000 | 0.00 | 0.00 |
| au00auh040 |  | Vibreur de béton, électrique. | 1.000 | 0.00 | 0.00 |
| mo020 | h | Compagnon professionnel III/CP2 construction. (main-d'œuvre) | 1.113 | 1567.76 | 1744.92 |
| mo113 | h | Ouvrier d'exécution I/OE1 construction. (main-d'œuvre) | 1.113 | 1129.12 | 1256.71 |
| % | % | Frais de chantier des unités d'ouvrage | 2 % | 28569.84 | 571.40 |
|  |  | Coûts directs |  |  | 29141.24 |
