# Béton à ferrailler dans les murs de soutènement

- Propriété du fichier: CYPE INGENIEROS, S.A.
- Format: FIEBDC-3/2002
- Zone géographique: Mali
- Devise: XOF
- Coûts indirects: 3.00 %
- Frais généraux: 13.00 %
- Bénéfice: 6.00 %
- TVA: 18.00 %

## G Structure et gros oeuvre

### GI Infrastructure: aciers, bétons et coffrages

#### GIB Bétons

**GIB060** m³ Béton à ferrailler dans les murs de soutènement.
Béton à ferrailler pour murs de soutènement H<3 m, BCN: CPJ-CEM II/A 32,5 - TP - B 30 - 15/25 - E: 2a - BA - P 18-305, confectionné sur le chantier, et coulage à la benne.
Inclut: Préparation du béton. Coulage et compactage du béton. Séchage du béton.
Critère pour le métré: Volume théorique, selon documentation graphique du Projet.
Critère pour le mémoire: On mesurera le volume théorique exécuté selon les spécifications du Projet, sans inclure les augmentations par excès d'excavation non autorisés.

| Code | U | Désignation | Quantité | Prix | Montant |
|---|---|---|---|---|---|
| mt08aaa010a | m³ | Eau. (matériau) | 0.189 | 1087.25 | 205.49 |
| mt01arg000a | m³ | Sable criblé. (matériau) | 0.402 | 15905.87 | 6394.16 |
| mt01arg001ar | m³ | Gros granulats homogénéisés, de taille maximale 15/25 mm. (matériau) | 0.755 | 16986.05 | 12824.47 |
| mt08cem000a | kg | Ciment gris en sacs. (matériau) | 483.000 | 79.01 | 38161.83 |
| mq06hor010 | h | Bétonnière électrique avec une capacité de gâchage de 160 l. (matériel) | 0.730 | 1611.29 | 1176.24 |
| au00auh010 |  | Benne à béton. | 1.000 | 0.00 | 0.00 |
| au00auh040 |  | Vibreur de béton, électrique. | 1.000 | 0.00 | 0.00 |
| mo045 | h | Compagnon professionnel III/CP2 bétonneur. (main-d'œuvre) | 0.258 | 1631.52 | 420.93 |
| mo092 | h | Ouvrier professionnel II/OP bétonneur. (main-d'œuvre) | 1.031 | 1218.78 | 1256.56 |
| mo112 | h | Ouvrier d'exécution I/OE2 construction. (main-d'œuvre) | 1.575 | 1147.59 | 1807.45 |
| % | % | Frais de chantier des unités d'ouvrage | 2 % | 62247.13 | 1244.94 |
|  |  | Coûts directs |  |  | 63492.07 |
