# Démontage d'une affiche murale

- Propriété du fichier: CYPE INGENIEROS, S.A.
- Format: FIEBDC-3/2002
- Zone géographique: Mali
- Devise: XOF
- Coûts indirects: 3.00 %
- Frais généraux: 13.00 %
- Bénéfice: 6.00 %
- TVA: 18.00 %

## C Démontages et démolitions

### CV Voirie

#### CVS Signalisation routière

**CVS020** U Démontage d'une affiche murale.
Démontage d'affiche murale en aluminium, de jusqu'à 3 m² de surface, avec moyens manuels, et récupération du matériau pour sa localisation postérieure à un autre emplacement, et chargement manuel dans le camion ou la benne.
Critère d'évaluation économique: Le prix comprend la réparation des imperfections de la surface d'appui.
Inclut: Démontage de l'élément. Réparation de la surface d'appui. Classement et étiquetage. Stockage des matériaux à réutiliser. Chargement manuel du matériau à réutiliser sur le camion. Retrait et entassement des restes de travaux. Nettoyage des restes d'ouvrage. Chargement manuel des restes de travaux dans le camion ou la benne.
Critère pour le métré: Nombre d'unités prévues, selon documentation graphique du Projet.
Critère pour le mémoire: On mesurera le nombre d'unités réellement démontées selon les spécifications du Projet.

| Code | U | Désignation | Quantité | Prix | Montant |
|---|---|---|---|---|---|
| mo087 | h | Ouvrier professionnel II/OP VRD espaces publics. (main-d'œuvre) | 0.397 | 1171.94 | 465.26 |
| % | % | Frais de chantier des unités d'ouvrage | 2 % | 465.26 | 9.31 |
|  |  | Coûts directs |  |  | 474.57 |
