# Tuteur piquet en bois pour arbre

- Propriété du fichier: CYPE INGENIEROS, S.A.
- Format: FIEBDC-3/2002
- Zone géographique: Mali
- Devise: XOF
- Coûts indirects: 3.00 %
- Frais généraux: 13.00 %
- Bénéfice: 6.00 %
- TVA: 18.00 %

## L Espaces verts

### LF Systèmes de fixation

#### LFT Tuteurs

**LFT010** U Tuteur piquet en bois pour arbre.
Tuteurage double d'arbre, réalisé via deux piquets, cloués verticalement dans le fond du trou de plantation, chacun soutenant le tronc de l'arbre à l'aide de deux ceintures élastiques en caoutchouc, réglables, de 4 cm de largeur, exerçant la fonction de tuteur pour maintenir l'arbre droit pendant sa croissance.
Inclut: Implantation et enfoncement des piquets. Alignement et fixation de l'arbre à chacun des piquets à l'aide d'une bande élastique.
Critère pour le métré: Nombre d'unités prévues, selon documentation graphique du Projet.
Critère pour le mémoire: On mesurera le nombre d'unités réellement exécutées selon les spécifications du Projet.

| Code | U | Désignation | Quantité | Prix | Montant |
|---|---|---|---|---|---|
| mt48tut010k | U | Piquet tourné en bois de pin traité en autoclave avec Tanalith E, de 12 cm de diamètre et 250 cm de longueur, avec terminaison en pointe. (matériau) | 2.000 | 6724.58 | 13449.16 |
| mt48tut015 | U | Bande élastique en caoutchouc, de 4 cm de largeur, réglable, sans passeur, de 25 cm de longueur, pour fixation du tronc de l'arbre au tuteur. (matériau) | 2.000 | 297.11 | 594.22 |
| mo040 | h | Compagnon professionnel III/CP2 jardinier. (main-d'œuvre) | 0.384 | 1567.76 | 602.02 |
| mo086 | h | Ouvrier professionnel II/OP jardinier. (main-d'œuvre) | 0.384 | 1171.94 | 450.02 |
| % | % | Frais de chantier des unités d'ouvrage | 2 % | 15095.42 | 301.91 |
|  |  | Coûts directs |  |  | 15397.33 |
