# Bêchage du terrain

- Propriété du fichier: CYPE INGENIEROS, S.A.
- Format: FIEBDC-3/2002
- Zone géographique: Mali
- Devise: XOF
- Coûts indirects: 3.00 %
- Frais généraux: 13.00 %
- Bénéfice: 6.00 %
- TVA: 18.00 %

## L Espaces verts

### LT Préparation du terrain

#### LTS Travail du sol

**LTS070** m² Bêchage du terrain.
Bêchage du terrain moyen, avec des moyens manuels, via pic et houe, atteignant une profondeur jusqu'à 25 cm et l'émiettement complet des mottes.
Inclut: Bêchage du terrain. Signalisation et protection du terrain.
Critère pour le métré: Surface mesurée en projection horizontale, selon documentation graphique du Projet.
Critère pour le mémoire: On mesurera, en projection horizontale, la surface réellement exécutée selon les spécifications du Projet.

| Code | U | Désignation | Quantité | Prix | Montant |
|---|---|---|---|---|---|
| mo040 | h | Compagnon professionnel III/CP2 jardinier. (main-d'œuvre) | 0.004 | 1582.28 | 6.33 |
| mo086 | h | Ouvrier professionnel II/OP jardinier. (main-d'œuvre) | 0.037 | 1182.79 | 43.76 |
| % | % | Frais de chantier des unités d'ouvrage | 2 % | 50.09 | 1.00 |
|  |  | Coûts directs |  |  | 51.09 |
