# Bascule

- Propriété du fichier: CYPE INGENIEROS, S.A.
- Format: FIEBDC-3/2002
- Zone géographique: Mali
- Devise: XOF
- Coûts indirects: 3.00 %
- Frais généraux: 13.00 %
- Bénéfice: 6.00 %
- TVA: 18.00 %

## M Mobilier urbain

### MA Aires de jeux pour enfants

#### MAJ Jeux pour enfants

**MAJ020** U Bascule.
Bascule en tube d'acier peint au four et panneaux HPL, de 3 places, pour enfant de 3 à 8 ans, avec zone d sécurité de 12,50 m² et 1,00 m de hauteur libre de chute. Mise en place: avec des chevilles chimiques, sur une base de béton.
Inclut: Implantation. Excavation. Bétonnage de la base d'appui. Fixation du jeu pour enfants.
Critère pour le métré: Nombre d'unités prévues, selon documentation graphique du Projet.
Critère pour le mémoire: On mesurera le nombre d'unités réellement exécutées selon les spécifications du Projet.

| Code | U | Désignation | Quantité | Prix | Montant |
|---|---|---|---|---|---|
| mt10hmf040iaeg | m³ | Béton non armé prêt à l'emploi BCN: CPJ-CEM II/A 32,5 - P - B 20 - 15/25 - E: 1 - NA - P 18-305. (matériau) | 0.250 | 53176.15 | 13294.04 |
| mt50spl105b | U | Fixation composée d'une cheville chimique, d'une rondelle et d'une vis en acier. (matériau) | 4.000 | 4999.70 | 19998.80 |
| mt52jig020i | U | Bascule en tube d'acier peint au four et panneaux HPL, de 3 places, avec ressorts en acier et sièges en polyéthylène, pour enfant de 3 à 8 ans, avec zone d sécurité de 12,50 m² et 1,00 m de hauteur libre de chute, avec éléments de fixation. Selon NF EN 1176-1 et NF EN 1176-6. (matériau) | 1.000 | 1810531.03 | 1810531.03 |
| op00tal010 |  | Perceuse. | 1.000 | 0.00 | 0.00 |
| op00ato010 |  | Tournevis. | 1.000 | 0.00 | 0.00 |
| mo041 | h | Compagnon professionnel III/CP2 VRD espaces publics. (main-d'œuvre) | 4.305 | 1567.76 | 6749.21 |
| mo087 | h | Ouvrier professionnel II/OP VRD espaces publics. (main-d'œuvre) | 4.305 | 1171.94 | 5045.20 |
| % | % | Frais de chantier des unités d'ouvrage | 2 % | 1855618.28 | 37112.37 |
|  |  | Coûts directs |  |  | 1892730.65 |
