# Toboggan

- Propriété du fichier: CYPE INGENIEROS, S.A.
- Format: FIEBDC-3/2002
- Zone géographique: Mali
- Devise: XOF
- Coûts indirects: 3.00 %
- Frais généraux: 13.00 %
- Bénéfice: 6.00 %
- TVA: 18.00 %

## M Mobilier urbain

### MA Aires de jeux pour enfants

#### MAJ Jeux pour enfants

**MAJ050** U Toboggan.
Toboggan de plaques en polyéthylène haute densité, pour enfant de 2 à 6 ans, avec zone d sécurité de 20,00 m² et 1,20 m de hauteur libre de chute. Mise en place: avec des chevilles chimiques, sur une base de béton.
Inclut: Implantation. Excavation. Bétonnage de la base d'appui. Fixation du jeu pour enfants.
Critère pour le métré: Nombre d'unités prévues, selon documentation graphique du Projet.
Critère pour le mémoire: On mesurera le nombre d'unités réellement exécutées selon les spécifications du Projet.

| Code | U | Désignation | Quantité | Prix | Montant |
|---|---|---|---|---|---|
| mt10hmf040iaeg | m³ | Béton non armé prêt à l'emploi BCN: CPJ-CEM II/A 32,5 - P - B 20 - 15/25 - E: 1 - NA - P 18-305. (matériau) | 0.500 | 53176.15 | 26588.08 |
| mt50spl105b | U | Fixation composée d'une cheville chimique, d'une rondelle et d'une vis en acier. (matériau) | 8.000 | 4999.70 | 39997.60 |
| mt52jig050e | U | Toboggan de plaques en polyéthylène haute densité, rampe en polyéthylène, barre de sécurité et échelons en polyuréthane avec noyau en acier, pour enfant de 2 à 6 ans, avec zone d sécurité de 20,00 m² et 1,20 m de hauteur libre de chute, avec éléments de fixation. Selon NF EN 1176-1 et NF EN 1176-3. (matériau) | 1.000 | 2086713.73 | 2086713.73 |
| op00tal010 |  | Perceuse. | 1.000 | 0.00 | 0.00 |
| op00ato010 |  | Tournevis. | 1.000 | 0.00 | 0.00 |
| mo041 | h | Compagnon professionnel III/CP2 VRD espaces publics. (main-d'œuvre) | 5.299 | 1567.76 | 8307.56 |
| mo087 | h | Ouvrier professionnel II/OP VRD espaces publics. (main-d'œuvre) | 5.299 | 1171.94 | 6210.11 |
| % | % | Frais de chantier des unités d'ouvrage | 2 % | 2167817.08 | 43356.34 |
|  |  | Coûts directs |  |  | 2211173.42 |
