# Périmètre pour revêtement de sol absorbeur d'impacts, de dalles en caoutchouc

- Propriété du fichier: CYPE INGENIEROS, S.A.
- Format: FIEBDC-3/2002
- Zone géographique: Mali
- Devise: XOF
- Coûts indirects: 3.00 %
- Frais généraux: 13.00 %
- Bénéfice: 6.00 %
- TVA: 18.00 %

## M Mobilier urbain

### MA Aires de jeux pour enfants

#### MAR Revêtements absorbeurs de l'impact

**MAR050** m Périmètre pour revêtement de sol absorbeur d'impacts, de dalles en caoutchouc.
Périmètre pour revêtement de sol absorbeur d'impacts pour une hauteur maximale de chute de 1,6 m, dans les zones de jeux pour enfants, constitué de dalles en caoutchouc recyclé SBR, avec bord biseauté, couleur verte, de 1000x250x20 mm, pose avec adhésif spécial de polyuréthane bicomposant.
Critère d'évaluation économique: Le prix ne comprend pas la surface base.
Inclut: Implantation. Découpe des pièces. Application de l'adhésif. Mise en place des dalles de caoutchouc. Nettoyage final.
Critère pour le métré: Longueur mesurée selon documentation graphique du Projet.
Critère pour le mémoire: On mesurera la longueur réellement exécutée selon les spécifications du Projet.

| Code | U | Désignation | Quantité | Prix | Montant |
|---|---|---|---|---|---|
| mt47adc110a | kg | Adhésif spécial de polyuréthane bicomposant. (matériau) | 0.200 | 4090.74 | 818.15 |
| mt47adc412ac | m | Dalle en caoutchouc recyclé SBR, avec bord biseauté, couleur verte, de 1000x250x20 mm, avec agglomérants de polyuréthane, selon NF EN 1177. (matériau) | 1.050 | 8912.17 | 9357.78 |
| mo041 | h | Compagnon professionnel III/CP2 VRD espaces publics. (main-d'œuvre) | 0.106 | 1567.76 | 166.18 |
| mo087 | h | Ouvrier professionnel II/OP VRD espaces publics. (main-d'œuvre) | 0.106 | 1171.94 | 124.23 |
| % | % | Frais de chantier des unités d'ouvrage | 2 % | 10466.34 | 209.33 |
|  |  | Coûts directs |  |  | 10675.67 |
