# Jardinière en acier

- Propriété du fichier: CYPE INGENIEROS, S.A.
- Format: FIEBDC-3/2002
- Zone géographique: Mali
- Devise: XOF
- Coûts indirects: 3.00 %
- Frais généraux: 13.00 %
- Bénéfice: 6.00 %
- TVA: 18.00 %

## M Mobilier urbain

### MF Fleurissement

#### MFB Jardinières

**MFB060** U Jardinière en acier.
Jardinière troncoconique en acier, de 130 cm de diamètre supérieur et 50 cm de hauteur et capacité 330 litres, avec impression époxy et peinture au polyester.
Inclut: Mise en place de la jardinière. Suppression et nettoyage du matériau excédant.
Critère pour le métré: Nombre d'unités prévues, selon documentation graphique du Projet.
Critère pour le mémoire: On mesurera le nombre d'unités réellement exécutées selon les spécifications du Projet.

| Code | U | Désignation | Quantité | Prix | Montant |
|---|---|---|---|---|---|
| mt52mug250Ac | U | Jardinière troncoconique en acier, de 130 cm de diamètre supérieur et 50 cm de hauteur et capacité 330 litres, avec impression époxy et peinture au polyester. (matériau) | 1.000 | 1360971.94 | 1360971.94 |
| mq04cag010a | h | Camion grue jusqu'à 6 t de charge maximale. (matériel) | 0.352 | 26487.93 | 9323.75 |
| mo041 | h | Compagnon professionnel III/CP2 VRD espaces publics. (main-d'œuvre) | 0.424 | 1582.28 | 670.89 |
| mo087 | h | Ouvrier professionnel II/OP VRD espaces publics. (main-d'œuvre) | 0.702 | 1182.79 | 830.32 |
| % | % | Frais de chantier des unités d'ouvrage | 2 % | 1371796.90 | 27435.94 |
|  |  | Coûts directs |  |  | 1399232.84 |
