# Cendrier sur pied

- Propriété du fichier: CYPE INGENIEROS, S.A.
- Format: FIEBDC-3/2002
- Zone géographique: Mali
- Devise: XOF
- Coûts indirects: 3.00 %
- Frais généraux: 13.00 %
- Bénéfice: 6.00 %
- TVA: 18.00 %

## M Mobilier urbain

### MO Mobilier de propreté

#### MOE Cendriers

**MOE010** U Cendrier sur pied.
Cendrier sur pied de 16x16x100 cm, avec corps en acier galvanisé, finition peinte, fixé à une surface support avec éléments d'ancrage.
Critère d'évaluation économique: Le prix ne comprend pas la surface support.
Inclut: Implantation. Montage et fixation.
Critère pour le métré: Nombre d'unités prévues, selon documentation graphique du Projet.
Critère pour le mémoire: On mesurera le nombre d'unités réellement exécutées selon les spécifications du Projet.

| Code | U | Désignation | Quantité | Prix | Montant |
|---|---|---|---|---|---|
| mt52mug270 | U | Cendrier sur pied de 16x16x100 cm, avec corps en acier galvanisé, finition peinte, y compris bac intérieur en tôle d'acier galvanisé avec anse pour son extraction avec serrure de fixation. (matériau) | 1.000 | 252305.34 | 252305.34 |
| mt50spl105b | U | Fixation composée d'une cheville chimique, d'une rondelle et d'une vis en acier. (matériau) | 4.000 | 5013.05 | 20052.20 |
| mo041 | h | Compagnon professionnel III/CP2 VRD espaces publics. (main-d'œuvre) | 0.132 | 1582.28 | 208.86 |
| mo087 | h | Ouvrier professionnel II/OP VRD espaces publics. (main-d'œuvre) | 0.397 | 1182.79 | 469.57 |
| % | % | Frais de chantier des unités d'ouvrage | 2 % | 273035.97 | 5460.72 |
|  |  | Coûts directs |  |  | 278496.69 |
