# Jeu de filets pour buts de football

- Propriété du fichier: CYPE INGENIEROS, S.A.
- Format: FIEBDC-3/2002
- Zone géographique: Mali
- Devise: XOF
- Coûts indirects: 3.00 %
- Frais généraux: 13.00 %
- Bénéfice: 6.00 %
- TVA: 18.00 %

## M Mobilier urbain

### MQ Équipements sportifs

#### MQG Jeux sportifs

**MQG120** U Jeu de filets pour buts de football.
Jeu de deux filets pour buts de football 7 ou football 8, de cordes d'en polypropylène de 3,5 mm de diamètre.
Inclut: Implantation. Montage et fixation de l'équipement sportif. Contrôle de son bon fonctionnement.
Critère pour le métré: Nombre d'unités prévues, selon documentation graphique du Projet.
Critère pour le mémoire: On mesurera le nombre d'unités réellement exécutées selon les spécifications du Projet.

| Code | U | Désignation | Quantité | Prix | Montant |
|---|---|---|---|---|---|
| mt52dep340h | U | Jeu de deux filets pour buts de football 7 ou football 8, de cordes d'en polypropylène de 3,5 mm de diamètre. (matériau) | 1.000 | 81230.01 | 81230.01 |
| mo011 | h | Compagnon professionnel III/CP2 monteur. (main-d'œuvre) | 0.397 | 1625.89 | 645.48 |
| mo080 | h | Ouvrier professionnel II/OP monteur. (main-d'œuvre) | 0.397 | 1182.79 | 469.57 |
| % | % | Frais de chantier des unités d'ouvrage | 2 % | 82345.06 | 1646.90 |
|  |  | Coûts directs |  |  | 83991.96 |
