# Délimitation d'un terrain de pétanque

- Propriété du fichier: CYPE INGENIEROS, S.A.
- Format: FIEBDC-3/2002
- Zone géographique: Mali
- Devise: XOF
- Coûts indirects: 3.00 %
- Frais généraux: 13.00 %
- Bénéfice: 6.00 %
- TVA: 18.00 %

## M Mobilier urbain

### MQ Équipements sportifs

#### MQG Jeux sportifs

**MQG140** U Délimitation d'un terrain de pétanque.
Structure en bois de pin sylvestre, traité en autoclave, pour délimitation d'un terrain de pétanque, de 40 cm de hauteur pour les plus petits côtés et de 20 cm pour les plus grands, avec une superficie de jeu de 15x4 m.
Inclut: Implantation. Montage et fixation de l'équipement sportif.
Critère pour le métré: Nombre d'unités prévues, selon documentation graphique du Projet.
Critère pour le mémoire: On mesurera le nombre d'unités réellement exécutées selon les spécifications du Projet.

| Code | U | Désignation | Quantité | Prix | Montant |
|---|---|---|---|---|---|
| mt52dep370 | U | Structure en bois de pin sylvestre, traité en autoclave, pour délimitation d'un terrain de pétanque, de 40 cm de hauteur pour les plus petits côtés et de 20 cm pour les plus grands, avec une superficie de jeu de 15x4 m, comprend des platines métalliques pour les renforts verticaux intermédiaires et des vis de sécurité pour l'assemblage entre pièces. (matériau) | 1.000 | 2153826.09 | 2153826.09 |
| mo041 | h | Compagnon professionnel III/CP2 VRD espaces publics. (main-d'œuvre) | 26.495 | 1582.28 | 41922.51 |
| mo087 | h | Ouvrier professionnel II/OP VRD espaces publics. (main-d'œuvre) | 39.743 | 1182.79 | 47007.62 |
| % | % | Frais de chantier des unités d'ouvrage | 2 % | 2242756.22 | 44855.12 |
|  |  | Coûts directs |  |  | 2287611.34 |
