# Vêtement de protection pour la réalisation de travaux exposés au froid ou à la pluie

- Propriété du fichier: CYPE INGENIEROS, S.A.
- Format: FIEBDC-3/2002
- Zone géographique: Mali
- Devise: XOF
- Coûts indirects: 3.00 %
- Frais généraux: 13.00 %
- Bénéfice: 6.00 %
- TVA: 18.00 %

## S Sécurité et santé

### SI Équipements de protection individuelle

#### SIU Corps (vêtements de protection)

**SIU030** U Vêtement de protection pour la réalisation de travaux exposés au froid ou à la pluie.
Bleu de protection pour la réalisation de travaux exposés au froid, soumis à une température ambiante jusqu'à -5°C, amortissable en 5 utilisations.
Critère pour le métré: Nombre d'unités prévues, selon Plan général de coordination en matière de sécurité et de protection de la santé.
Critère pour le mémoire: On mesurera le nombre d'unités réellement fournies selon spécifications d'Étude ou d'Étude Basique de Sécurité et Santé.

| Code | U | Désignation | Quantité | Prix | Montant |
|---|---|---|---|---|---|
| mt50epu020ae | U | Bleu de protection pour la réalisation de travaux exposés au froid, soumis à une température ambiante jusqu'à -5°C, EPI de catégorie II, selon NF EN 14058 et NF EN 340, respectant toutes les réquisitions de sécurité selon le Décret nº 92-765, le Décret nº 92-766 et le Décret nº 92-768, du 29 juillet 1992. (matériau) | 0.200 | 33482.56 | 6696.51 |
| % | % | Frais de chantier des unités d'ouvrage | 2 % | 6696.51 | 133.93 |
|  |  | Coûts directs |  |  | 6830.44 |
