# Marquage routier longitudinal de masquage

- Propriété du fichier: CYPE INGENIEROS, S.A.
- Format: FIEBDC-3/2002
- Zone géographique: Mali
- Devise: XOF
- Coûts indirects: 3.00 %
- Frais généraux: 13.00 %
- Bénéfice: 6.00 %
- TVA: 18.00 %

## V Voiries

### VS Signalisation routière

#### VSH Signalisation horizontale

**VSH050** m Marquage routier longitudinal de masquage.
Application mécanique avec une machine autopropulsée de peinture plastique pour extérieur, à base de résines acryliques, couleur noire, finition satiné, texture lisse, pour marquage routier longitudinal de masquage, de 30 cm de largeur.
Inclut: Implantation. Balayage avec une balayeuse mécanique. Application mécanique du mélange par pulvérisation.
Critère pour le métré: Longueur mesurée selon documentation graphique du Projet.
Critère pour le mémoire: On mesurera la longueur réellement exécutée selon les spécifications du Projet.

| Code | U | Désignation | Quantité | Prix | Montant |
|---|---|---|---|---|---|
| mt27mvh020c | kg | Peinture plastique pour extérieur, à base de résines acryliques, couleur noire, finition satiné, texture lisse, selon NF EN 1871. (matériau) | 0.216 | 1928.90 | 416.64 |
| mq11bar010 | h | Balayeuse remorquée avec moteur auxiliaire. (matériel) | 0.001 | 31751.78 | 31.75 |
| mq08war010b | h | Machine autopropulsée, pour peinture de marques routières sur la chaussée. (matériel) | 0.001 | 21336.12 | 21.34 |
| mo041 | h | Compagnon professionnel III/CP2 VRD espaces publics. (main-d'œuvre) | 0.009 | 1567.76 | 14.11 |
| mo087 | h | Ouvrier professionnel II/OP VRD espaces publics. (main-d'œuvre) | 0.004 | 1171.94 | 4.69 |
| % | % | Frais de chantier des unités d'ouvrage | 2 % | 488.53 | 9.77 |
|  |  | Coûts directs |  |  | 498.30 |
