# Regard de visite préfabriqué en béton massif

- Propriété du fichier: CYPE INGENIEROS, S.A.
- Format: FIEBDC-3/2002
- Zone géographique: Mali
- Devise: XOF
- Coûts indirects: 3.00 %
- Frais généraux: 13.00 %
- Bénéfice: 6.00 %
- TVA: 18.00 %

## X Réseaux divers

### XA Évacuation de l'eau

#### XAR Regards

**XAR010** U Regard de visite préfabriqué en béton massif.
Réalisation de regard de visite d'éléments préfabriqués en béton massif, de 1,2 m de diamètre intérieur et 3 m de hauteur utile intérieure, constitué de: une dalle de 25 cm d'épaisseur en béton armé BCN: CPJ-CEM II/A 32,5 ES - TP - B 30 - 15/25 - E: 5b - BA - P 18-305 légèrement renforcée avec un treillis électrosoudé 150x300 mm et Ø 8,0-7,0 mm en acier FE E 500, base préfabriquée en béton massif de 70 cm de hauteur, avec deux perforations et joints en caoutchouc EPDM pour connexion avec collecteurs de 300 mm de diamètre nominal, anneau préfabriqué en béton massif de 100 cm de hauteur, cône asymétrique préfabriqué en béton massif de 120 cm de hauteur, module d'ajustement préfabriqué en béton massif de 10 cm de hauteur et dalle autour de la bouche du cône de 150x150 cm et 20 cm d'épaisseur en béton massif BCN: CPJ-CEM II/A 32,5 ES - TP - B 35 - 15/25 - E: 5b - NA - P 18-305; avec fermeture de couvercle circulaire avec blocage et cadre en fonte classe D-400 selon NF EN 124, installé dans revêtement de rues, y compris celles piétonnes, ou zones de stationnement pour tout type de véhicules. Comprend le lubrifiant pour montage et le béton massif BCN: CPJ-CEM II/A 32,5 ES - TP - B 35 - 15/25 - E: 5b - NA - P 18-305 pour la réalisation d'une rigole dans le fond du puits.
Critère d'évaluation économique: Le prix comprend les équipements, la machinerie et les matériels nécessaires pour le déplacement et la disposition des éléments sur chantier, mais il ne comprend ni l'excavation ni le remblai de l'arrière.
Inclut: Implantation. Mise en place du treillis soudé. Coulage et compactage du béton pour la réalisation du dallage. Montage. Réalisation de la cunette dans le fond du regard de visite. Exécution des trous pour la connexion des collecteurs au regard. Connexion des collecteurs au regard. Mise en place des pattes. Coulage et compactage du béton pour la réalisation de la dalle autour de la bouche du cône. Mise en place d'un cadre, d'un tampon et d'accessoires. Contrôle de son bon fonctionnement.
Critère pour le métré: Nombre d'unités prévues, selon documentation graphique du Projet.
Critère pour le mémoire: On mesurera le nombre d'unités réellement exécutées selon les spécifications du Projet.

| Code | U | Désignation | Quantité | Prix | Montant |
|---|---|---|---|---|---|
| mt10haf040ljhi | m³ | Béton prêt à l'emploi BCN: CPJ-CEM II/A 32,5 ES - TP - B 30 - 15/25 - E: 5b - BA - P 18-305. (matériau) | 0.283 | 75889.21 | 21476.65 |
| mt07ame100ggh | m² | Treillis soudé 150x300 mm, fils porteurs de 8 mm de diamètre et fils de répartition de 7 mm de diamètre, en acier Fe E 500. (matériau) | 3.768 | 2959.01 | 11149.55 |
| mt10hmf040ljnf | m³ | Béton non armé prêt à l'emploi BCN: CPJ-CEM II/A 32,5 ES - TP - B 35 - 15/25 - E: 5b - NA - P 18-305. (matériau) | 0.495 | 80482.37 | 39838.77 |
| mt46phb010aa | U | Base préfabriquée en béton massif pour réalisation d'un regard de visite, de 120 cm de diamètre nominal (intérieur), 70 cm de hauteur utile et 16 cm d'épaisseur, classe N (Normale), charge de rupture 90 kN/m², de 1767 kg, avec joint en caoutchouc EPDM, de glissement et compression, pour assemblage avec d'autres modules, pour connexion avec collecteur allant jusqu'à 300 mm de diamètre, résistance à la compression supérieure à 30 N/mm², selon NF EN 1917. (matériau) | 1.000 | 131792.41 | 131792.41 |
| mt46phb110a | U | Joint en caoutchouc EPDM, de glissement et compression, type harpon, pour connexion d'un collecteur de 300 mm de diamètre nominal (intérieur) à base préfabriquée en béton pour réalisation d'un regard de visite, selon NF EN 681-1. (matériau) | 2.000 | 13780.20 | 27560.40 |
| mt46phb020o | U | Anneau préfabriqué en béton massif pour réalisation d'un regard de visite, de 120 cm de diamètre nominal (intérieur), 100 cm de hauteur utile et 16 cm d'épaisseur, classe N (Normale), charge de rupture 90 kN/m², de 1600 kg, avec joint en caoutchouc EPDM, de glissement et compression, pour assemblage avec d'autres modules, résistance à la compression supérieure à 30 N/mm², selon NF EN 1917. (matériau) | 1.000 | 121773.56 | 121773.56 |
| mt46phb030dd | U | Cône asymétrique préfabriqué en béton massif pour réalisation d'un regard de visite, de 120 à 60 cm de diamètre nominal (intérieur), 120 cm de hauteur utile et 16 cm d'épaisseur, classe N (Normale), charge de rupture 90 kN/m², de 1960 kg, avec joint en caoutchouc EPDM, de glissement et compression, pour assemblage avec d'autres modules, selon NF EN 1917. (matériau) | 1.000 | 154634.03 | 154634.03 |
| mt46phb040c | U | Module d'ajustement préfabriqué en béton, de 60 cm de diamètre nominal (intérieur), 10 cm de hauteur utile et 10 cm d'épaisseur, de 68,7 kg, avec joint en caoutchouc EPDM, de glissement et compression, pour assemblage avec d'autres modules, selon NF EN 1917. (matériau) | 1.000 | 21602.09 | 21602.09 |
| mt46thb110b | kg | Lubrifiant pour assemblage avec joint élastique, dans des regards de visite préfabriqués. (matériau) | 0.096 | 2466.36 | 236.77 |
| mt46phm050 | U | Échelon en polypropylène préformé en U, pour puits, de 330x160 mm, section transversale de D=25 mm, selon NF EN 1917. (matériau) | 9.000 | 4076.98 | 36692.82 |
| mt46tpr010q | U | Couvercle circulaire avec blocage via trois languettes et cadre en fonte ductile de 850 mm de diamètre extérieur et 100 mm de hauteur, passage libre de 600 mm, pour puits, classe D-400 selon NF EN 124. Couvercle revêtu d'une peinture bitumineuse et un cadre pourvu d'un joint d'insonorisation en polyéthylène et d'un dispositif antivol. (matériau) | 1.000 | 100828.61 | 100828.61 |
| mq04cag010a | h | Camion grue jusqu'à 6 t de charge maximale. (matériel) | 0.660 | 26376.79 | 17408.68 |
| au00auh020 |  | Rigole pour le coulage du béton. | 1.000 | 0.00 | 0.00 |
| au00auh040 |  | Vibreur de béton, électrique. | 1.000 | 0.00 | 0.00 |
| mo041 | h | Compagnon professionnel III/CP2 VRD espaces publics. (main-d'œuvre) | 5.564 | 1567.76 | 8723.02 |
| mo087 | h | Ouvrier professionnel II/OP VRD espaces publics. (main-d'œuvre) | 7.472 | 1171.94 | 8756.74 |
| % | % | Frais de chantier des unités d'ouvrage | 2 % | 702474.10 | 14049.48 |
|  |  | Coûts directs |  |  | 716523.58 |
