# Imperméabilisation d'un canal, avec géotextile et géomembrane

- Propriété du fichier: CYPE Ingenieros S.A.
- Format: FIEBDC-3/2016
- Logiciel: Générateur de prix de la construction. CYPE Ingenieros, S.A.
- Date: 17/04/2024
- Zone géographique: Mali
- Devise: XOF
- Coûts indirects: 3 %
- Frais généraux: 13 %
- Bénéfice: 6 %
- TVA: 18 %

## B Aménagements extérieurs

### BE Imperméabilisation

#### BEB Berges

**BEB020** m² Imperméabilisation d'un canal, avec géotextile et géomembrane.
Imperméabilisation d'un canal d'eau non potable, avec géomembrane homogène en polychlorure de vinyle plastifié (PVC-P), renforcée avec feutre de polyester non tissé à fil continu, avec résistance aux intempéries, de 1,2 mm d'épaisseur, couleur bleue, avec une densité de 1240 kg/m³ selon NF EN ISO 1183, résistance CBR au poinçonnement de 2,7 kN selon NF EN ISO 12236 et une résistance d'accroche supérieure à 150 kN/m, placée avec des recouvrements, sans adhérer au support, sur géotextile non tissé synthétique, thermosoudé, en polypropylène, avec une résistance à la traction longitudinale de 35,0 kN/m, une résistance à la traction transversale de 45,0 kN/m, une ouverture de cône à l'essai de perforation dynamique selon NF EN ISO 13433 inférieure à 0 mm, résistance CBR au poinçonnement 1,8 kN et une masse surfacique de 500 g/m².
Inclut: Nettoyage préalable de la surface support. Implantation et découpe. Mise en place du géotextile. Mise en place de l'imperméabilisation. Résolution des unions.
Critère pour le métré: Surface mesurée selon documentation graphique du Projet.
Critère pour le mémoire: On mesurera la surface réellement exécutée selon les spécifications du Projet.

| Code | U | Désignation | Quantité | Prix | Montant |
|---|---|---|---|---|---|
| mt14gso030fkJa | m² | Géotextile non tissé synthétique, thermosoudé, en polypropylène, avec une résistance à la traction longitudinale de 35 kN/m, une résistance à la traction transversale de 45 kN/m, une ouverture de cône à l'essai de perforation dynamique selon NF EN ISO 13433 inférieure à 0 mm, résistance CBR au poinçonnement 1,8 kN et une masse surfacique de 500 g/m², selon NF EN 13252. (matériau) | 1.1 | 3920.66 | 4312.726 |
| mt15dag030b | m² | Géomembrane homogène en polychlorure de vinyle plastifié (PVC-P), renforcée avec feutre de polyester non tissé à fil continu, avec résistance aux intempéries, de 1,2 mm d'épaisseur, couleur bleue, avec une densité de 1240 kg/m³ selon NF EN ISO 1183, résistance CBR au poinçonnement de 2,7 kN selon NF EN ISO 12236 et une résistance d'accroche supérieure à 150 kN/m, fournie en rouleaux de 2,05 m de largeur et 150 m de longueur. (matériau) | 1.1 | 7855.86 | 8641.446 |
| mo029 | h | Compagnon professionnel III/CP2 poseur de membranes d'étanchéité. (main-d'œuvre) | 0.238 | 1567.76 | 373.127 |
| mo067 | h | Ouvrier professionnel II/OP poseur de membranes d'étanchéité. (main-d'œuvre) | 0.238 | 1171.94 | 278.922 |
| % | % | Frais de chantier des unités d'ouvrage | 2 % | 13606.221 | 272.124 |
|  |  | Coûts directs |  |  | 13878.345 |

Déchets:
- pose: mt14gso030fkJa; facteur de déchet 0.035
- pose: mt15dag030b; facteur de déchet 0.0688945

## Ressources

**mt14gso030fkJa** m² Géotextile non tissé synthétique
Données techniques: Coût énergétique 61.954 MJ; Émission de CO2 2.034 kg; Code CED 17 06 04; Masse de l'élément 0.5 kg; Volume 0.000833 m3
Déchets:
- emballage: re170203 Plastique. (composant de déchet); quantité 0.034 kg; Code CED 17 02 03; Masse de l'élément 1 kg; Volume 0.001667 m3

**mt15dag030b** m² Géomembrane homogène en polychlorure de vinyle plastifié (PVC-P)
Données techniques: Coût énergétique 116.441 MJ; Émission de CO2 4.204 kg; Code CED 17 06 04; Masse de l'élément 1.488 kg; Volume 0.00248 m3
Déchets:
- emballage: re170203 Plastique; quantité 0.024 kg
