# Démontage d'un signal vertical

- Propriété du fichier: CYPE Ingenieros S.A.
- Format: FIEBDC-3/2016
- Logiciel: Générateur de prix de la construction. CYPE Ingenieros, S.A.
- Date: 17/04/2024
- Zone géographique: Mali
- Devise: XOF
- Coûts indirects: 3 %
- Frais généraux: 13 %
- Bénéfice: 6 %
- TVA: 18 %

## C Démontages et démolitions

### CV Voirie

#### CVS Signalisation routière

**CVS010** U Démontage d'un signal vertical.
Démontage de signal vertical triangulaire, avec marteau piqueur, et récupération du matériau pour sa localisation postérieure à un autre emplacement, et chargement manuel dans le camion ou la benne.
Critère d'évaluation économique: Le prix comprend la réparation des imperfections de la surface d'appui et le démontage des éléments de fixation.
Inclut: Démontage de l'élément. Réparation de la surface d'appui. Classement et étiquetage. Stockage des matériaux à réutiliser. Chargement manuel du matériau à réutiliser sur le camion. Retrait et entassement des restes de travaux. Nettoyage des restes d'ouvrage. Chargement manuel des restes de travaux dans le camion ou la benne.
Critère pour le métré: Nombre d'unités prévues, selon documentation graphique du Projet.
Critère pour le mémoire: On mesurera le nombre d'unités réellement démontées selon les spécifications du Projet.

| Code | U | Désignation | Quantité | Prix | Montant |
|---|---|---|---|---|---|
| mq05mai030 | h | Marteau pneumatique. (matériel) | 0.099 | 2176.28 | 215.452 |
| mq05pdm110 | h | Compresseur portable diesel moyenne pression 10 m³/min. (matériel) | 0.055 | 3691.15 | 203.013 |
| mo041 | h | Compagnon professionnel III/CP2 VRD espaces publics. (main-d'œuvre) | 0.106 | 1567.76 | 166.183 |
| mo087 | h | Ouvrier professionnel II/OP VRD espaces publics. (main-d'œuvre) | 0.159 | 1171.94 | 186.338 |
| % | % | Frais de chantier des unités d'ouvrage | 2 % | 770.986 | 15.420 |
|  |  | Coûts directs |  |  | 786.406 |
