# Démontage d'une affiche murale

- Propriété du fichier: CYPE Ingenieros S.A.
- Format: FIEBDC-3/2016
- Logiciel: Générateur de prix de la construction. CYPE Ingenieros, S.A.
- Date: 17/04/2024
- Zone géographique: Mali
- Devise: XOF
- Coûts indirects: 3 %
- Frais généraux: 13 %
- Bénéfice: 6 %
- TVA: 18 %

## C Démontages et démolitions

### CV Voirie

#### CVS Signalisation routière

**CVS020** U Démontage d'une affiche murale.
Démontage d'affiche murale en tôle d'acier, de jusqu'à 3 m² de surface, avec marteau piqueur, et récupération, entassement et montage du matériau au même emplacement, et chargement manuel dans le camion ou la benne.
Critère d'évaluation économique: Le prix comprend la réparation des imperfections de la surface d'appui.
Inclut: Démontage de l'élément. Réparation de la surface d'appui. Classement et étiquetage. Stockage des matériaux à réutiliser. Remise en place de l'élément. Retrait et entassement des restes de travaux. Nettoyage des restes d'ouvrage. Chargement manuel des restes de travaux dans le camion ou la benne.
Critère pour le métré: Nombre d'unités prévues, selon documentation graphique du Projet.
Critère pour le mémoire: On mesurera le nombre d'unités réellement démontées selon les spécifications du Projet.

| Code | U | Désignation | Quantité | Prix | Montant |
|---|---|---|---|---|---|
| mt50spl105b | U | Fixation composée d'une cheville chimique, d'une rondelle et d'une vis en acier. (matériau) | 2 | 4999.7 | 9999.400 |
| mq05mai030 | h | Marteau pneumatique. (matériel) | 0.266 | 2176.28 | 578.890 |
| mq05pdm110 | h | Compresseur portable diesel moyenne pression 10 m³/min. (matériel) | 0.139 | 3691.15 | 513.070 |
| mo041 | h | Compagnon professionnel III/CP2 VRD espaces publics. (main-d'œuvre) | 0.289 | 1567.76 | 453.083 |
| mo087 | h | Ouvrier professionnel II/OP VRD espaces publics. (main-d'œuvre) | 0.427 | 1171.94 | 500.418 |
| % | % | Frais de chantier des unités d'ouvrage | 2 % | 12044.861 | 240.897 |
|  |  | Coûts directs |  |  | 12285.758 |
