# Redevance de déversement pour remise d'un bidon avec déchets dangereux à un gestionnaire autorisé

- Propriété du fichier: CYPE Ingenieros S.A.
- Format: FIEBDC-3/2016
- Logiciel: Générateur de prix de la construction. CYPE Ingenieros, S.A.
- Date: 17/04/2024
- Zone géographique: Mali
- Devise: XOF
- Coûts indirects: 3 %
- Frais généraux: 13 %
- Bénéfice: 6 %
- TVA: 18 %

## D Gestion de déchets

### DD Dangereux

#### DDC Déversement de déchets dangereux

**DDC010** U Redevance de déversement pour remise d'un bidon avec déchets dangereux à un gestionnaire autorisé.
Redevance de déversement pour remise à un gestionnaire autorisé des déchets dangereux, d'un bidon de capacité 400 litres avec verre, plastique et bois contenant des substances dangereuses ou sont contaminés par celles-ci provenant de la construction ou de la démolition.
Critère d'évaluation économique: Le prix ne comprend ni le récipient ni le transport.
Critère pour le métré: Nombre d'unités prévues, selon documentation graphique du Projet.
Critère pour le mémoire: On mesurera le nombre d'unités réellement remises selon les spécifications du Projet.

| Code | U | Désignation | Quantité | Prix | Montant |
|---|---|---|---|---|---|
| mt08grg030cd | U | Redevance de déversement pour remise à un gestionnaire autorisé des déchets dangereux de bidon de capacité 400 litres, avec verre, plastique et bois contenant des substances dangereuses ou sont contaminés par celles-ci provenant de la construction ou de la démolition. (matériau) | 1 | 66740.25 | 66740.250 |
| % | % | Frais de chantier des unités d'ouvrage | 2 % | 66740.250 | 1334.805 |
|  |  | Coûts directs |  |  | 68075.055 |
