# Protecteur anti-herbe individuel de base de plantation

- Propriété du fichier: CYPE Ingenieros S.A.
- Format: FIEBDC-3/2016
- Logiciel: Générateur de prix de la construction. CYPE Ingenieros, S.A.
- Date: 17/04/2024
- Zone géographique: Mali
- Devise: XOF
- Coûts indirects: 3 %
- Frais généraux: 13 %
- Bénéfice: 6 %
- TVA: 18 %

## L Espaces verts

### LP Systèmes de protection et décoration

#### LPI Protections individuelles de plantes

**LPI030** U Protecteur anti-herbe individuel de base de plantation.
Protecteur anti-herbe individuel de base de plantation, constitué de toile en fibres de jute pour empêcher le développement de mauvaises herbes dans une plantation récente, de 450x450 mm et 10 mm d'épaisseur, avec coupe en forme de Y et filet de raphia sur sa face inférieure.
Inclut: Préparation de la surface d'appui. Mise en place et ajustement au fond de la plantation de la toile de jute.
Critère pour le métré: Nombre d'unités prévues, selon documentation graphique du Projet.
Critère pour le mémoire: On mesurera le nombre d'unités réellement exécutées selon les spécifications du Projet.

| Code | U | Désignation | Quantité | Prix | Montant |
|---|---|---|---|---|---|
| mt48ppa010g | U | Toile en fibres de jute pour empêcher le développement de mauvaises herbes dans une plantation récente, de 450x450 mm et 10 mm d'épaisseur, avec coupe en forme de Y et filet de raphia sur sa face inférieure. (matériau) | 1 | 326.82 | 326.820 |
| mo040 | h | Compagnon professionnel III/CP2 jardinier. (main-d'œuvre) | 0.001 | 1567.76 | 1.568 |
| mo086 | h | Ouvrier professionnel II/OP jardinier. (main-d'œuvre) | 0.013 | 1171.94 | 15.235 |
| % | % | Frais de chantier des unités d'ouvrage | 2 % | 343.623 | 6.872 |
|  |  | Coûts directs |  |  | 350.495 |
