# Paroi naturelle

- Propriété du fichier: CYPE Ingenieros S.A.
- Format: FIEBDC-3/2016
- Logiciel: Générateur de prix de la construction. CYPE Ingenieros, S.A.
- Date: 17/04/2024
- Zone géographique: Mali
- Devise: XOF
- Coûts indirects: 3 %
- Frais généraux: 13 %
- Bénéfice: 6 %
- TVA: 18 %

## L Espaces verts

### LS Séparations végétales

#### LSP Parois naturelles

**LSP010** m² Paroi naturelle.
Paroi de claie de canne naturelle, tiges entières, de 150 cm de hauteur, tissu avec fil d'acier galvanisé, fixée avec un fil de fer galvanisé sur un support existant.
Inclut: Mise en place de la paroi extérieure naturelle et fixation avec du fil de fer galvanisé.
Critère pour le métré: Surface mesurée selon documentation graphique du Projet.
Critère pour le mémoire: On mesurera la surface réellement exécutée selon les spécifications du Projet.

| Code | U | Désignation | Quantité | Prix | Montant |
|---|---|---|---|---|---|
| mt48cnj020b | m² | Claie de canne naturelle, tiges entières, de 150 cm de hauteur, tissu avec fil d'acier galvanisé, fourni en rouleaux de 500 cm de largeur. (matériau) | 1 | 2032.04 | 2032.040 |
| mt08var050 | kg | Fil de fer galvanisé pour attacher, de 1,30 mm de diamètre. (matériau) | 0.1 | 1110.8 | 111.080 |
| mo040 | h | Compagnon professionnel III/CP2 jardinier. (main-d'œuvre) | 0.265 | 1567.76 | 415.456 |
| mo115 | h | Ouvrier jardinier. (main-d'œuvre) | 0.265 | 1129.12 | 299.217 |
| % | % | Frais de chantier des unités d'ouvrage | 2 % | 2857.793 | 57.156 |
|  |  | Coûts directs |  |  | 2914.949 |

Déchets:
- pose: mt48cnj020b; facteur de déchet 0.0015
- pose: mt08var050 Fil de fer galvanisé pour attacher, de 1,30 mm de diamètre; facteur de déchet 0.0038

## Ressources

**mt48cnj020b** m² Claie de canne naturelle
Données techniques: Coût énergétique 28.166 MJ; Émission de CO2 -0.718 kg; Code CED 17 02 01; Masse de l'élément 0.56 kg; Volume 0.000509 m3
Déchets:
- emballage: re170203 Plastique. (composant de déchet); quantité 0.002 kg; Code CED 17 02 03; Masse de l'élément 1 kg; Volume 0.001667 m3

**mt08var050** kg Fil de fer galvanisé pour attacher, de 1,30 mm de diamètre
Données techniques: Coût énergétique 25.100 MJ; Émission de CO2 2.560 kg; Code CED 17 04 05; Masse de l'élément 1 kg; Volume 0.000476 m3
