# Bascule

- Propriété du fichier: CYPE Ingenieros S.A.
- Format: FIEBDC-3/2016
- Logiciel: Générateur de prix de la construction. CYPE Ingenieros, S.A.
- Date: 17/04/2024
- Zone géographique: Mali
- Devise: XOF
- Coûts indirects: 3 %
- Frais généraux: 13 %
- Bénéfice: 6 %
- TVA: 18 %

## M Mobilier urbain

### MA Aires de jeux pour enfants

#### MAJ Jeux pour enfants

**MAJ020** U Bascule.
Bascule en tube d'acier peint au four et panneaux HPL, de 3 places, pour enfant de 3 à 8 ans, avec zone d sécurité de 12,50 m² et 1,00 m de hauteur libre de chute. Mise en place: avec des chevilles chimiques, sur une surface de base.
Critère d'évaluation économique: Le prix ne comprend pas la surface base.
Inclut: Implantation. Fixation du jeu pour enfants.
Critère pour le métré: Nombre d'unités prévues, selon documentation graphique du Projet.
Critère pour le mémoire: On mesurera le nombre d'unités réellement exécutées selon les spécifications du Projet.

| Code | U | Désignation | Quantité | Prix | Montant |
|---|---|---|---|---|---|
| mt50spl105b | U | Fixation composée d'une cheville chimique, d'une rondelle et d'une vis en acier. (matériau) | 4 | 4999.7 | 19998.800 |
| mt52jig020i | U | Bascule en tube d'acier peint au four et panneaux HPL, de 3 places, avec ressorts en acier et sièges en polyéthylène, pour enfant de 3 à 8 ans, avec zone d sécurité de 12,50 m² et 1,00 m de hauteur libre de chute, avec éléments de fixation. Selon NF EN 1176-1 et NF EN 1176-6. (matériau) | 1 | 1810531.03 | 1810531.030 |
| mo041 | h | Compagnon professionnel III/CP2 VRD espaces publics. (main-d'œuvre) | 2.981 | 1567.76 | 4673.493 |
| mo087 | h | Ouvrier professionnel II/OP VRD espaces publics. (main-d'œuvre) | 2.981 | 1171.94 | 3493.553 |
| % | % | Frais de chantier des unités d'ouvrage | 2 % | 1838696.876 | 36773.938 |
|  |  | Coûts directs |  |  | 1875470.814 |

## Ressources

**mt52jig020i** U Bascule en tube d'acier peint au four et panneaux HPL
Données techniques: Coût énergétique 611.849 MJ; Émission de CO2 29.291 kg
Déchets:
- emballage: re150101 Emballages en papier et en carton. (composant de déchet); quantité 3.935 kg; Code CED 15 01 01; Masse de l'élément 1 kg; Volume 0.001333 m3
