# Jardinière en bois

- Propriété du fichier: CYPE Ingenieros S.A.
- Format: FIEBDC-3/2016
- Logiciel: Générateur de prix de la construction. CYPE Ingenieros, S.A.
- Date: 05/10/2024
- Zone géographique: Mali
- Devise: XOF
- Coûts indirects: 3 %
- Frais généraux: 13 %
- Bénéfice: 6 %
- TVA: 18 %

## M Mobilier urbain

### MF Fleurissement

#### MFB Jardinières

**MFB030** U Jardinière en bois.
Jardinière rectangulaire en bois de pin, de 120x55x43 cm.
Inclut: Mise en place de la jardinière. Suppression et nettoyage du matériau excédant.
Critère pour le métré: Nombre d'unités prévues, selon documentation graphique du Projet.
Critère pour le mémoire: On mesurera le nombre d'unités réellement exécutées selon les spécifications du Projet.

| Code | U | Désignation | Quantité | Prix | Montant |
|---|---|---|---|---|---|
| mt52mug230k | U | Jardinière rectangulaire en bois de pin, de 120x55x43 cm, y compris bac intérieur en tôle de zinc. (matériau) | 1 | 253474.56 | 253474.560 |
| mo041 | h | Compagnon professionnel III/CP2 VRD espaces publics. (main-d'œuvre) | 0.265 | 1582.28 | 419.304 |
| mo087 | h | Ouvrier professionnel II/OP VRD espaces publics. (main-d'œuvre) | 0.53 | 1182.79 | 626.879 |
| % | % | Frais de chantier des unités d'ouvrage | 2 % | 254520.743 | 5090.415 |
|  |  | Coûts directs |  |  | 259611.158 |

## Ressources

**mt52mug230k** U Jardinière rectangulaire en bois de pin, de 120x55x43 cm, y compris bac intérieur en tôle de zinc
Données techniques: Coût énergétique 4572.713 MJ; Émission de CO2 125.128 kg
Déchets:
- emballage: re150101 Emballages en papier et en carton. (composant de déchet); quantité 1.341 kg; Code CED 15 01 01; Masse de l'élément 1 kg; Volume 0.001333 m3
