# Jardinière en acier

- Propriété du fichier: CYPE Ingenieros S.A.
- Format: FIEBDC-3/2016
- Logiciel: Générateur de prix de la construction. CYPE Ingenieros, S.A.
- Date: 05/10/2024
- Zone géographique: Mali
- Devise: XOF
- Coûts indirects: 3 %
- Frais généraux: 13 %
- Bénéfice: 6 %
- TVA: 18 %

## M Mobilier urbain

### MF Fleurissement

#### MFB Jardinières

**MFB060** U Jardinière en acier.
Jardinière cylindrique en acier, de 120 cm de diamètre et 90 cm de hauteur et capacité 950 litres, avec impression époxy et peinture au polyester.
Inclut: Mise en place de la jardinière. Suppression et nettoyage du matériau excédant.
Critère pour le métré: Nombre d'unités prévues, selon documentation graphique du Projet.
Critère pour le mémoire: On mesurera le nombre d'unités réellement exécutées selon les spécifications du Projet.

| Code | U | Désignation | Quantité | Prix | Montant |
|---|---|---|---|---|---|
| mt52mug250oh | U | Jardinière cylindrique en acier, de 120 cm de diamètre et 90 cm de hauteur et capacité 950 litres, avec impression époxy et peinture au polyester. (matériau) | 1 | 1719122.45 | 1719122.450 |
| mq04cag010a | h | Camion grue jusqu'à 6 t de charge maximale. (matériel) | 0.462 | 26487.93 | 12237.424 |
| mo041 | h | Compagnon professionnel III/CP2 VRD espaces publics. (main-d'œuvre) | 0.556 | 1582.28 | 879.748 |
| mo087 | h | Ouvrier professionnel II/OP VRD espaces publics. (main-d'œuvre) | 0.927 | 1182.79 | 1096.446 |
| % | % | Frais de chantier des unités d'ouvrage | 2 % | 1733336.068 | 34666.721 |
|  |  | Coûts directs |  |  | 1768002.789 |

## Ressources

**mt52mug250oh** U Jardinière cylindrique en acier
Données techniques: Coût énergétique 5208.069 MJ; Émission de CO2 322.040 kg
Déchets:
- emballage: re150101 Emballages en papier et en carton. (composant de déchet); quantité 1.584 kg; Code CED 15 01 01; Masse de l'élément 1 kg; Volume 0.001333 m3
